# Ducto extensible para climatizador evaporativo

- Propiedad del archivo: CYPE INGENIEROS, S.A.
- Formato: FIEBDC-3/2002
- Ámbito geográfico: Chile
- Divisa: CHL
- Costes indirectos: 3.00 %
- Gastos generales: 13.00 %
- Beneficio industrial: 6.00 %
- IVA: 19.00 %

## I Instalaciones

### IC Calefacción, refrigeración, climatización y A.C.S.

#### ICP Bioclimatización

**ICP030** Ud Ducto extensible para climatizador evaporativo.
Ducto de descarga para climatizador evaporativo, con tramo extensible hasta 5 m de longitud, formado por difusor cónico de 900 mm de diámetro con tapa, tubo extensible de 610 mm de diámetro, tolva de 660x660 mm, ducto rectangular de 660x660 mm y 750 mm de longitud y cuerda soporte. Incluso accesorios de montaje y elementos de fijación. Totalmente montado.
Incluye: Replanteo. Colocación y fijación.
Criterio de medición de proyecto: Número de unidades previstas, según documentación gráfica de Proyecto.
Criterio de medición de obra: Se medirá el número de unidades realmente ejecutadas según especificaciones de Proyecto.

| Código | Ud | Descripción | Rendimiento | Precio | Importe |
|---|---|---|---|---|---|
| mt42ter050a | Ud | Ducto de descarga para climatizador evaporativo, con tramo extensible hasta 5 m de longitud, formado por difusor cónico de 900 mm de diámetro con tapa, tubo extensible de 610 mm de diámetro, tolva de 660x660 mm, ducto rectangular de 660x660 mm y 750 mm de longitud y cuerda soporte. (material) | 1.000 | 1136558.67 | 1136558.67 |
| mo005 | h | Maestro 1ª instalador de climatización. (mano de obra) | 1.830 | 8556.75 | 15658.85 |
| mo104 | h | Ayudante instalador de climatización. (mano de obra) | 1.830 | 6212.96 | 11369.72 |
| % | % | Herramientas | 2 % | 1163587.24 | 23271.74 |
|  |  | Costes directos |  |  | 1186858.98 |
