# Depósito prefabricado para almacenaje de pellets

- Propiedad del archivo: CYPE INGENIEROS, S.A.
- Formato: FIEBDC-3/2002
- Ámbito geográfico: Chile
- Divisa: CHL
- Costes indirectos: 3.00 %
- Gastos generales: 13.00 %
- Beneficio industrial: 6.00 %
- IVA: 19.00 %

## I Instalaciones

### IC Calefacción, refrigeración, climatización y A.C.S.

#### ICQ Calderas de biomasa

**ICQ060** Ud Depósito prefabricado para almacenaje de pellets.
Depósito de superficie para almacenaje de pellets, de tejido sintético, con estructura y tolva de acero, de 1,70x1,70 m y altura regulable de 1,80 a 2,50 m, de 3,2 t de capacidad máxima. Totalmente montado, conexionado y probado.
Incluye: Replanteo. Colocación del depósito. Conexión al sistema de extracción.
Criterio de medición de proyecto: Número de unidades previstas, según documentación gráfica de Proyecto.
Criterio de medición de obra: Se medirá el número de unidades realmente ejecutadas según especificaciones de Proyecto.

| Código | Ud | Descripción | Rendimiento | Precio | Importe |
|---|---|---|---|---|---|
| mt38cbh045aa | Ud | Depósito de superficie para almacenaje de pellets, de tejido sintético, con estructura y tolva de acero, de 1,70x1,70 m y altura regulable de 1,80 a 2,50 m, de 3,2 t de capacidad máxima, con sistema automático de extracción del combustible. (material) | 1.000 | 3030405.43 | 3030405.43 |
| mo003 | h | Maestro 1ª electricista. (mano de obra) | 4.952 | 8553.61 | 42357.48 |
| mo102 | h | Ayudante electricista. (mano de obra) | 4.952 | 6210.68 | 30755.29 |
| % | % | Herramientas | 2 % | 3103518.20 | 62070.36 |
|  |  | Costes directos |  |  | 3165588.56 |
