# Medidor calorífico

- Propiedad del archivo: CYPE INGENIEROS, S.A.
- Formato: FIEBDC-3/2002
- Ámbito geográfico: Chile
- Divisa: CHL
- Costes indirectos: 3.00 %
- Gastos generales: 13.00 %
- Beneficio industrial: 6.00 %
- IVA: 19.00 %

## I Instalaciones

### IC Calefacción, refrigeración, climatización y A.C.S.

#### ICS Sistemas de conducción de agua

**ICS085** Ud Medidor calorífico.
Medidor de energía para calefacción, de chorro simple, diámetro nominal 3/4", para caudal nominal 2,5 m³/h, con salida para bus de comunicación M-Bus, formado por un medidor volumétrico, un módulo electrónico para lectura de datos, extraíble, para cubicación de temperaturas del medidor de energía y configuración de la cantidad de pulsos con batería interna de 3 V y dos sondas de temperatura, una para la ida y otra para el retorno, con T portasonda de temperatura, de 3/4" de diámetro.
Incluye: Replanteo. Colocación. Conexionado. Comprobación de su correcto funcionamiento.
Criterio de medición de proyecto: Número de unidades previstas, según documentación gráfica de Proyecto.
Criterio de medición de obra: Se medirá el número de unidades realmente ejecutadas según especificaciones de Proyecto.

| Código | Ud | Descripción | Rendimiento | Precio | Importe |
|---|---|---|---|---|---|
| mt38alb730eh | Ud | Medidor de energía para calefacción, de chorro simple, diámetro nominal 3/4", para caudal nominal 2,5 m³/h, con salida para bus de comunicación M-Bus, formado por un medidor volumétrico, un módulo electrónico para lectura de datos, extraíble, para cubicación de temperaturas del medidor de energía y configuración de la cantidad de pulsos con batería interna de 3 V y dos sondas de temperatura, una para la ida y otra para el retorno. (material) | 1.000 | 323269.56 | 323269.56 |
| mt38alb732b | Ud | Juego de racores, de 3/4" de diámetro, para medidor de energía. (material) | 1.000 | 6100.55 | 6100.55 |
| mt38alb731b | Ud | T portasonda de temperatura, de 3/4" de diámetro, para medidor de energía. (material) | 2.000 | 11343.79 | 22687.58 |
| mt38www012 | Ud | Material auxiliar para instalaciones de calefacción y A.C.S. (material) | 0.050 | 2376.50 | 118.83 |
| mo004 | h | Maestro 1ª calefactor. (mano de obra) | 0.492 | 8556.75 | 4209.92 |
| % | % | Herramientas | 2 % | 356386.44 | 7127.73 |
|  |  | Costes directos |  |  | 363514.17 |
