# Equipo premontado con medidor calorífico y bomba de circulación, para circuito de calefacción

- Propiedad del archivo: CYPE INGENIEROS, S.A.
- Formato: FIEBDC-3/2002
- Ámbito geográfico: Chile
- Divisa: CHL
- Costes indirectos: 3.00 %
- Gastos generales: 13.00 %
- Beneficio industrial: 6.00 %
- IVA: 19.00 %

## I Instalaciones

### IC Calefacción, refrigeración, climatización y A.C.S.

#### ICS Sistemas de conducción de agua

**ICS089** Ud Equipo premontado con medidor calorífico y bomba de circulación, para circuito de calefacción.
Equipo premontado para circuito de calefacción para vivienda, con medidor de energía de 2,5 m³/h de caudal nominal y con salida para bus de comunicación M-Bus, alimentación del medidor a 230 V y bomba de circulación electrónica, DN 15 mm, con colector modular componible DN 40 mm con tapones ciegos, válvula mezcladora termostática de 3 vías, llaves de corte con termómetro integrado en impulsión y en retorno, llave de corte en retorno, válvula de 2 vías con regulador de 7 posiciones para equilibrado manual y actuador termoeléctrico a 4 hilos, filtro retenedor de residuos y carcasa de polietileno expandido de 15 mm de espesor para aislamiento térmico.
Incluye: Replanteo. Colocación. Conexionado.
Criterio de medición de proyecto: Número de unidades previstas, según documentación gráfica de Proyecto.
Criterio de medición de obra: Se medirá el número de unidades realmente ejecutadas según especificaciones de Proyecto.

| Código | Ud | Descripción | Rendimiento | Precio | Importe |
|---|---|---|---|---|---|
| mt38alb792pb | Ud | Equipo premontado para circuito de calefacción para vivienda, con medidor de energía de 2,5 m³/h de caudal nominal y con salida para bus de comunicación M-Bus, alimentación del medidor a 230 V y bomba de circulación electrónica, DN 15 mm, con colector modular componible DN 40 mm con tapones ciegos, válvula mezcladora termostática de 3 vías, llaves de corte con termómetro integrado en impulsión y en retorno, llave de corte en retorno, válvula de 2 vías con regulador de 7 posiciones para equilibrado manual y actuador termoeléctrico a 4 hilos, filtro retenedor de residuos y carcasa de polietileno expandido de 15 mm de espesor para aislamiento térmico. (material) | 1.000 | 1937460.84 | 1937460.84 |
| mt38www012 | Ud | Material auxiliar para instalaciones de calefacción y A.C.S. (material) | 1.000 | 2376.50 | 2376.50 |
| mo004 | h | Maestro 1ª calefactor. (mano de obra) | 1.229 | 8556.75 | 10516.25 |
| % | % | Herramientas | 2 % | 1950353.59 | 39007.07 |
|  |  | Costes directos |  |  | 1989360.66 |
