# Medidor de agua potable

- Propiedad del archivo: CYPE INGENIEROS, S.A.
- Formato: FIEBDC-3/2002
- Ámbito geográfico: Chile
- Divisa: CHL
- Costes indirectos: 3.00 %
- Gastos generales: 13.00 %
- Beneficio industrial: 6.00 %
- IVA: 19.00 %

## I Instalaciones

### IC Calefacción, refrigeración, climatización y A.C.S.

#### ICS Sistemas de conducción de agua

**ICS090** Ud Medidor de agua potable.
Medidor de agua potable para calefacción de chorro múltiple, con emisor de impulsos, con bridas, de 50 mm de diámetro nominal y temperatura máxima del líquido conducido 120°C.
Incluye: Replanteo. Colocación. Conexionado. Comprobación de su correcto funcionamiento.
Criterio de medición de proyecto: Número de unidades previstas, según documentación gráfica de Proyecto.
Criterio de medición de obra: Se medirá el número de unidades realmente ejecutadas según especificaciones de Proyecto.

| Código | Ud | Descripción | Rendimiento | Precio | Importe |
|---|---|---|---|---|---|
| mt37cic055f | Ud | Medidor de agua potable para calefacción de chorro múltiple, con emisor de impulsos, con bridas, de 50 mm de diámetro nominal y temperatura máxima del líquido conducido 120°C. (material) | 1.000 | 469552.87 | 469552.87 |
| mt38www012 | Ud | Material auxiliar para instalaciones de calefacción y A.C.S. (material) | 1.000 | 2376.50 | 2376.50 |
| mo004 | h | Maestro 1ª calefactor. (mano de obra) | 0.860 | 8556.75 | 7358.81 |
| % | % | Herramientas | 2 % | 479288.18 | 9585.76 |
|  |  | Costes directos |  |  | 488873.94 |
