# Climatizadora (UTA) a cuatro tubos, con batería de agua fría y batería de agua caliente

- Propiedad del archivo: CYPE INGENIEROS, S.A.
- Formato: FIEBDC-3/2002
- Ámbito geográfico: Chile
- Divisa: CHL
- Costes indirectos: 3.00 %
- Gastos generales: 13.00 %
- Beneficio industrial: 6.00 %
- IVA: 19.00 %

## I Instalaciones

### IC Calefacción, refrigeración, climatización y A.C.S.

#### ICT Unidades de tratamiento de aire (climatizadoras)

**ICT100** Ud Climatizadora (UTA) a cuatro tubos, con batería de agua fría y batería de agua caliente.
Unidad de tratamiento de aire, modelo TKM-50/1 "TROX", tamaño 1, formada por bastidor autosoportante de lámina de acero galvanizado pintado con esquinas de aluminio inyectado y junta de estanqueidad perimetral, paneles y puertas de tipo sándwich de 25 mm, formados por dos chapas y aislamiento de lana mineral, puertas dotadas de bisagras y manetas de apertura rápida, zócalo para cada módulo formado por perfiles de tipo U de lámina de acero galvanizado, batería de frío de 4 filas, batería de calor de 1 fila, de tubos de cobre y aletas de aluminio, compuertas preparadas para motorizar, recuperador estático con free-cooling, filtro para el aire exterior plano G3, filtro para el aire de impulsión plano G4, filtro para el aire de retorno plano G3, ventilador de impulsión modelo AT 7-7 con motor de 1,1 kW, ventilador de retorno modelo AT 7-7 con motor de 0,75 kW. Totalmente montada, conexionada y puesta en marcha por la empresa instaladora para la comprobación de su correcto funcionamiento.
Incluye: Replanteo de la unidad. Colocación y fijación de la unidad. Conexionado con las redes de conducción de agua, eléctrica, de recogida de condensados, y de ductos. Puesta en marcha.
Criterio de medición de proyecto: Número de unidades previstas, según documentación gráfica de Proyecto.
Criterio de medición de obra: Se medirá el número de unidades realmente ejecutadas según especificaciones de Proyecto.

| Código | Ud | Descripción | Rendimiento | Precio | Importe |
|---|---|---|---|---|---|
| mt42trx551bbcjd | Ud | Unidad de tratamiento de aire, modelo TKM-50/1 "TROX", tamaño 1, formada por bastidor autosoportante de lámina de acero galvanizado pintado con esquinas de aluminio inyectado y junta de estanqueidad perimetral, paneles y puertas de tipo sándwich de 25 mm, formados por dos chapas y aislamiento de lana mineral, puertas dotadas de bisagras y manetas de apertura rápida, zócalo para cada módulo formado por perfiles de tipo U de lámina de acero galvanizado, batería de frío de 4 filas, batería de calor de 1 fila, de tubos de cobre y aletas de aluminio, compuertas preparadas para motorizar, recuperador estático con free-cooling, filtro para el aire exterior plano G3, filtro para el aire de impulsión plano G4, filtro para el aire de retorno plano G3, ventilador de impulsión modelo AT 7-7 con motor de 1,1 kW, ventilador de retorno modelo AT 7-7 con motor de 0,75 kW. (material) | 1.000 | 5279868.84 | 5279868.84 |
| mo005 | h | Maestro 1ª instalador de climatización. (mano de obra) | 1.035 | 8556.75 | 8856.24 |
| mo104 | h | Ayudante instalador de climatización. (mano de obra) | 1.035 | 6212.96 | 6430.41 |
| % | % | Herramientas | 2 % | 5295155.49 | 105903.11 |
|  |  | Costes directos |  |  | 5401058.60 |
