# Teclado vía radio

- Propiedad del archivo: CYPE INGENIEROS, S.A.
- Formato: FIEBDC-3/2002
- Ámbito geográfico: Chile
- Divisa: CHL
- Costes indirectos: 3.00 %
- Gastos generales: 13.00 %
- Beneficio industrial: 6.00 %
- IVA: 19.00 %

## I Instalaciones

### ID Seguridad

#### IDR Centrales de intrusión vía radio

**IDR030** Ud Teclado vía radio.
Teclado de comunicación vía radio, de 110x214x35 mm, con pantalla LCD retroiluminada, teclado retroiluminado, dos teclas de emergencia, protección antiapertura y cuatro baterías de litio de 3 V. Incluso elementos de fijación.
Incluye: Replanteo. Fijación al paramento. Montaje, conexionado y comprobación de su correcto funcionamiento.
Criterio de medición de proyecto: Número de unidades previstas, según documentación gráfica de Proyecto.
Criterio de medición de obra: Se medirá el número de unidades realmente ejecutadas según especificaciones de Proyecto.

| Código | Ud | Descripción | Rendimiento | Precio | Importe |
|---|---|---|---|---|---|
| mt41ing230a | Ud | Teclado de comunicación vía radio, de 110x214x35 mm, con pantalla LCD retroiluminada, teclado retroiluminado, dos teclas de emergencia, protección antiapertura y cuatro baterías de litio de 3 V. Incluso elementos de fijación. (material) | 1.000 | 220748.06 | 220748.06 |
| mo006 | h | Maestro 1ª instalador de redes y equipos de detección y seguridad. (mano de obra) | 0.122 | 8553.61 | 1043.54 |
| mo105 | h | Ayudante instalador de de redes y equipos de detección y seguridad. (mano de obra) | 0.122 | 6210.68 | 757.70 |
| % | % | Herramientas | 2 % | 222549.30 | 4450.99 |
|  |  | Costes directos |  |  | 227000.29 |
