# Válvula de retención

- Propiedad del archivo: CYPE INGENIEROS, S.A.
- Formato: FIEBDC-3/2002
- Ámbito geográfico: Chile
- Divisa: CHL
- Costes indirectos: 3.00 %
- Gastos generales: 13.00 %
- Beneficio industrial: 6.00 %
- IVA: 19.00 %

## I Instalaciones

### IF Gasfitería

#### IFW Elementos

**IFW040** Ud Válvula de retención.
Válvula de retención de latón para roscar de 2 1/2".
Incluye: Replanteo. Colocación. Conexionado y comprobación de su correcto funcionamiento.
Criterio de medición de proyecto: Número de unidades previstas, según documentación gráfica de Proyecto.
Criterio de medición de obra: Se medirá el número de unidades realmente ejecutadas según especificaciones de Proyecto.

| Código | Ud | Descripción | Rendimiento | Precio | Importe |
|---|---|---|---|---|---|
| mt37svr010g | Ud | Válvula de retención de latón para roscar de 2 1/2". (material) | 1.000 | 37741.41 | 37741.41 |
| mt37www010 | Ud | Material auxiliar para instalaciones de agua potable. (material) | 1.000 | 975.23 | 975.23 |
| mo008 | h | Maestro 1ª gasfitero. (mano de obra) | 0.244 | 8553.61 | 2087.08 |
| mo107 | h | Ayudante gasfitero. (mano de obra) | 0.244 | 6210.68 | 1515.41 |
| % | % | Herramientas | 2 % | 42319.13 | 846.38 |
|  |  | Costes directos |  |  | 43165.51 |
