# Cámara de inspección

- Propiedad del archivo: CYPE INGENIEROS, S.A.
- Formato: FIEBDC-3/2002
- Ámbito geográfico: Chile
- Divisa: CHL
- Costes indirectos: 3.00 %
- Gastos generales: 13.00 %
- Beneficio industrial: 6.00 %
- IVA: 19.00 %

## I Instalaciones

### IF Gasfitería

#### IFW Elementos

**IFW070** Ud Cámara de inspección.
Formación de cámara de inspección enterrada, de dimensiones interiores 75x75x100 cm, construida con albañilería de ladrillo cerámico perforado, de 1/2 pie de espesor, recibido con mortero de cemento, confeccionado en obra, dosificación 1:6, sobre radier de hormigón simple H30 (20) 20/6, no expuesto a ciclos hielo-deshielo, exposición a sulfatos severa, con baja permeabilidad, docilidad blanda de 15 cm de espesor, enfoscada y bruñida interiormente con mortero de cemento, confeccionado en obra, con aditivo hidrófugo, dosificación 1:3 formando aristas y esquinas a media caña, cerrada superiormente con tapa prefabricada de hormigón armado, para alojamiento de la válvula; previa excavación con medios manuales y posterior relleno del trasdós con material granular. Incluso mortero para sellado de juntas.
Criterio de valoración económica: El precio no incluye la válvula.
Incluye: Replanteo. Excavación con medios manuales. Eliminación de las tierras sueltas del fondo de la excavación. Vaciado y compactación del hormigón en formación de radier. Formación de la obra de albañilería con ladrillos, previamente humedecidos, colocados con mortero. Afinado y bruñido con mortero, redondeando los ángulos del fondo y de las paredes interiores de la cámara de inspección. Conexionado de los tubos a la cámara de inspección. Colocación de la tapa. Relleno del trasdós.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.227 | 64234.67 | 14581.27 |
| mt04lpv010a | Ud | Ladrillo cerámico perforado (panal), para revestir, 24x11,5x9 cm, densidad 780 kg/m³. (material) | 124.000 | 244.10 | 30268.40 |
| mt08aaa010a | m³ | Agua. (material) | 0.019 | 919.27 | 17.47 |
| mt01arg005a | t | Arena de cantera, para mortero preparado en obra. (material) | 0.146 | 11852.90 | 1730.52 |
| mt08cem000e | kg | Cemento gris en sacos. (material) | 34.370 | 100.14 | 3441.81 |
| mt08adt010 | kg | Aditivo hidrófugo para imprimación de morteros u hormigones. (material) | 0.481 | 735.42 | 353.74 |
| mt11arf010f | Ud | Tapa de hormigón armado prefabricada, 96x96x5 cm. (material) | 1.000 | 31675.72 | 31675.72 |
| mt01arr010a | t | Grava de cantera, de 19 a 25 mm de diámetro. (material) | 1.393 | 7572.68 | 10548.74 |
| mq06hor010 | h | Concretera eléctrica con una capacidad de amasado de 160 l. (maquinaria) | 0.077 | 2206.20 | 169.88 |
| au00auh040 |  | Vibrador de hormigón, eléctrico. | 1.000 | 0.00 | 0.00 |
| mo020 | h | Maestro 1ª construcción. (mano de obra) | 2.477 | 8327.21 | 20626.50 |
| mo113 | h | Jornal construcción. (mano de obra) | 6.663 | 5997.35 | 39960.34 |
| % | % | Herramientas | 2 % | 153374.39 | 3067.49 |
|  |  | Costes directos |  |  | 156441.88 |
