# Cámara de inspección

- Propiedad del archivo: CYPE INGENIEROS, S.A.
- Formato: FIEBDC-3/2002
- Ámbito geográfico: Chile
- Divisa: CHL
- Costes indirectos: 3.00 %
- Gastos generales: 13.00 %
- Beneficio industrial: 6.00 %
- IVA: 19.00 %

## I Instalaciones

### IF Gasfitería

#### IFW Elementos

**IFW070** Ud Cámara de inspección.
Formación de cámara de inspección enterrada, de dimensiones interiores 40x40x50 cm, de hormigón simple en sitio H35 (20) 20/6, no expuesto a ciclos hielo-deshielo, exposición a sulfatos severa, con baja permeabilidad, docilidad blanda, sobre radier de hormigón simple H30 (20) 20/6, no expuesto a ciclos hielo-deshielo, exposición a sulfatos severa, con baja permeabilidad, docilidad blanda de 15 cm de espesor, con marco y tapa de fundición carga de rotura 125 kN, para alojamiento de la válvula. Incluso molde reutilizable de lámina metálica, amortizable en 20 usos.
Criterio de valoración económica: El precio no incluye la válvula, la excavación ni el relleno del trasdós.
Incluye: Replanteo. Vaciado y compactación del hormigón en formación de radier. Colocación del moldaje metálico. Vaciado y compactación del hormigón en formación de la cámara de inspección previa humectación del moldaje. Retirada del moldaje. Conexionado de los tubos a la cámara de inspección. Colocación de la tapa.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.074 | 64234.67 | 4753.37 |
| mt08aaa010a | m³ | Agua. (material) | 0.006 | 919.27 | 5.52 |
| mt01arg005a | t | Arena de cantera, para mortero preparado en obra. (material) | 0.021 | 11852.90 | 248.91 |
| mt08cem000e | kg | Cemento gris en sacos. (material) | 6.480 | 100.14 | 648.91 |
| mt08adt010 | kg | Aditivo hidrófugo para imprimación de morteros u hormigones. (material) | 0.130 | 735.42 | 95.60 |
| mt08epr030a | Ud | Molde reutilizable para formación de cámaras de inspección de sección cuadrada de 40x40x50 cm, de lámina metálica, incluso accesorios de montaje. (material) | 0.050 | 112065.11 | 5603.26 |
| mt10hmf090fGeg | m³ | Hormigón simple H35 (20) 20/6, no expuesto a ciclos hielo-deshielo, exposición a sulfatos severa, con baja permeabilidad, docilidad blanda, con cemento grado normal, preparado en central, según NCh 170.Of85 y ACI 318-08. (material) | 0.125 | 69968.07 | 8746.01 |
| mt11tfa010a | Ud | Marco y tapa de fundición, 40x40 cm, para cámara de inspección registrable, carga de rotura 125 kN. (material) | 1.000 | 14460.65 | 14460.65 |
| au00auh040 |  | Vibrador de hormigón, eléctrico. | 1.000 | 0.00 | 0.00 |
| mo020 | h | Maestro 1ª construcción. (mano de obra) | 1.098 | 8327.21 | 9143.28 |
| mo113 | h | Jornal construcción. (mano de obra) | 0.793 | 5997.35 | 4755.90 |
| % | % | Herramientas | 2 % | 48461.41 | 969.23 |
|  |  | Costes directos |  |  | 49430.64 |
