# Cámara de inspección

- Propiedad del archivo: CYPE INGENIEROS, S.A.
- Formato: FIEBDC-3/2002
- Ámbito geográfico: Chile
- Divisa: CHL
- Costes indirectos: 3.00 %
- Gastos generales: 13.00 %
- Beneficio industrial: 6.00 %
- IVA: 19.00 %

## I Instalaciones

### IF Gasfitería

#### IFW Elementos

**IFW070** Ud Cámara de inspección.
Suministro y montaje de cámara de inspección enterrada, de dimensiones interiores 55x55x55, prefabricada de polipropileno, sobre radier de hormigón simple H20 (20) 20/6, no expuesto a ciclos hielo-deshielo, exposición a sulfatos despreciable, sin requerimiento de permeabilidad, docilidad blanda de 15 cm de espesor, con tapa prefabricada de PVC, para alojamiento de la válvula; previa excavación con medios manuales y posterior relleno del trasdós con material granular.
Criterio de valoración económica: El precio no incluye la válvula.
Incluye: Replanteo. Excavación con medios manuales. Eliminación de las tierras sueltas del fondo de la excavación. Vaciado y compactación del hormigón en formación de radier. Colocación de la cámara de inspección prefabricada. Ejecución de taladros para el paso de los tubos. Conexionado de los tubos a la cámara de inspección. Colocación de la tapa. Relleno del trasdós.
Criterio de medición de proyecto: Número de unidades previstas, según documentación gráfica de Proyecto.
Criterio de medición de obra: Se medirá el número de unidades realmente ejecutadas según especificaciones de Proyecto.

| Código | Ud | Descripción | Rendimiento | Precio | Importe |
|---|---|---|---|---|---|
| mt10hmf090aieg | m³ | Hormigón simple H20 (20) 20/6, no expuesto a ciclos hielo-deshielo, exposición a sulfatos despreciable, sin requerimiento de permeabilidad, docilidad blanda, con cemento grado normal, preparado en central, según NCh 170.Of85 y ACI 318-08. (material) | 0.108 | 56695.27 | 6123.09 |
| mt11arp100c | Ud | Cámara de inspección de polipropileno, 55x55x55 cm. (material) | 1.000 | 113617.34 | 113617.34 |
| mt08aaa010a | m³ | Agua. (material) | 0.006 | 919.27 | 5.52 |
| mt01arg005a | t | Arena de cantera, para mortero preparado en obra. (material) | 0.034 | 11852.90 | 403.00 |
| mt08cem000e | kg | Cemento gris en sacos. (material) | 10.209 | 100.14 | 1022.33 |
| mt08adt010 | kg | Aditivo hidrófugo para imprimación de morteros u hormigones. (material) | 0.204 | 735.42 | 150.03 |
| mt11arp050i | Ud | Tapa de PVC, para cámaras de inspección de gasfitería de 55x55 cm, con cierre hermético al paso de los olores mefíticos. (material) | 1.000 | 133628.95 | 133628.95 |
| mt01arr010a | t | Grava de cantera, de 19 a 25 mm de diámetro. (material) | 0.497 | 7572.68 | 3763.62 |
| au00auh040 |  | Vibrador de hormigón, eléctrico. | 1.000 | 0.00 | 0.00 |
| mo020 | h | Maestro 1ª construcción. (mano de obra) | 0.634 | 8327.21 | 5279.45 |
| mo113 | h | Jornal construcción. (mano de obra) | 1.626 | 5997.35 | 9751.69 |
| % | % | Herramientas | 2 % | 273745.02 | 5474.90 |
|  |  | Costes directos |  |  | 279219.92 |
