# Instalación interior de gas en local

- Propiedad del archivo: CYPE INGENIEROS, S.A.
- Formato: FIEBDC-3/2002
- Ámbito geográfico: Chile
- Divisa: CHL
- Costes indirectos: 3.00 %
- Gastos generales: 13.00 %
- Beneficio industrial: 6.00 %
- IVA: 19.00 %

## I Instalaciones

### IG Gases combustibles

#### IGI Instalación interior

**IGI020** Ud Instalación interior de gas en local.
Instalación interior de gas en local, con dotación para 2 aparatos, realizada con tubería de cobre, con vaina plástica, que conecta la llave de local privado con cada uno de los aparatos a gas, compuesta de los siguientes tramos: tramo común de 22 mm de diámetro y 10 m de longitud y 2 ramificaciones a cada consumo, de 22 mm de diámetro y 8 m de longitud y de 22 mm de diámetro y 7 m de longitud. Incluso llaves macho-macho de conexión de aparato para el corte de suministro de gas, con pata y conexiones por junta plana, pasta de relleno y elementos de sujeción, colocados mediante soldadura por capilaridad.
Criterio de valoración económica: El precio no incluye la llave de vivienda.
Incluye: Replanteo del recorrido de las tuberías y de la situación de las llaves. Colocación de la vaina. Colocación y fijación de tubos y llaves. Montaje, conexionado y comprobación de su correcto funcionamiento.
Criterio de medición de proyecto: Número de unidades previstas, según documentación gráfica de Proyecto.
Criterio de medición de obra: Se medirá el número de unidades realmente ejecutadas según especificaciones de Proyecto.

| Código | Ud | Descripción | Rendimiento | Precio | Importe |
|---|---|---|---|---|---|
| mt43tco010dg | m | Tubo de cobre estirado en frío sin soldadura, diámetro D=20/22 mm y 1 mm de espesor, con el precio incrementado el 30% en concepto de accesorios y piezas especiales. (material) | 25.000 | 2689.54 | 67238.50 |
| mt35aia090ad | m | Tubo rígido de PVC, enchufable, curvable en caliente, de color negro, de 32 mm de diámetro nominal, para canalización fija en superficie. Resistencia a la compresión 1250 N, resistencia al impacto 2 julios, temperatura de trabajo -5°C hasta 60°C, con grado de protección IP547, propiedades eléctricas: aislante, no propagador de la llama. Incluso abrazaderas, elementos de sujeción y accesorios (curvas, manguitos, tes, codos y curvas flexibles). (material) | 20.000 | 3837.32 | 76746.40 |
| mt27tec020 | kg | Pasta hidrófuga. (material) | 0.800 | 418.59 | 334.87 |
| mt43acv010c | Ud | Llave macho-macho con pata y conexiones por junta plana, con rosca cilíndrica GAS de 3/4" de diámetro. (material) | 2.000 | 7147.05 | 14294.10 |
| mo010 | h | Maestro 1ª instalador de gas. (mano de obra) | 6.650 | 8553.61 | 56881.51 |
| mo109 | h | Ayudante instalador de gas. (mano de obra) | 6.650 | 6210.68 | 41301.02 |
| % | % | Herramientas | 2 % | 256796.40 | 5135.93 |
|  |  | Costes directos |  |  | 261932.33 |
