# Detector de gas

- Propiedad del archivo: CYPE INGENIEROS, S.A.
- Formato: FIEBDC-3/2002
- Ámbito geográfico: Chile
- Divisa: CHL
- Costes indirectos: 3.00 %
- Gastos generales: 13.00 %
- Beneficio industrial: 6.00 %
- IVA: 19.00 %

## I Instalaciones

### IG Gases combustibles

#### IGL Detección y alarma

**IGL002** Ud Detector de gas.
Detector catalítico de gas natural, para alimentación a 12 ó 24 Vcc, de 140x162x91 mm, con grado de protección IP66, apto para atmósferas explosivas (zonas ATEX). Incluso elementos de fijación.
Incluye: Colocación y fijación. Montaje, conexionado y comprobación de su correcto funcionamiento.
Criterio de medición de proyecto: Número de unidades previstas, según documentación gráfica de Proyecto.
Criterio de medición de obra: Se medirá el número de unidades realmente ejecutadas según especificaciones de Proyecto.

| Código | Ud | Descripción | Rendimiento | Precio | Importe |
|---|---|---|---|---|---|
| mt41die061a | Ud | Detector catalítico de gas natural, para alimentación a 12 ó 24 Vcc, de 140x162x91 mm, con grado de protección IP66, apto para atmósferas explosivas (zonas ATEX). (material) | 1.000 | 625353.21 | 625353.21 |
| mo006 | h | Maestro 1ª instalador de redes y equipos de detección y seguridad. (mano de obra) | 0.244 | 8556.75 | 2087.85 |
| mo105 | h | Ayudante instalador de de redes y equipos de detección y seguridad. (mano de obra) | 0.244 | 6212.96 | 1515.96 |
| % | % | Herramientas | 2 % | 628957.02 | 12579.14 |
|  |  | Costes directos |  |  | 641536.16 |
