# Regulador de gases licuados del petróleo (GLP)

- Propiedad del archivo: CYPE INGENIEROS, S.A.
- Formato: FIEBDC-3/2002
- Ámbito geográfico: Chile
- Divisa: CHL
- Costes indirectos: 3.00 %
- Gastos generales: 13.00 %
- Beneficio industrial: 6.00 %
- IVA: 19.00 %

## I Instalaciones

### IG Gases combustibles

#### IGW Elementos

**IGW005** Ud Regulador de gases licuados del petróleo (GLP).
Regulador de presión, de 20 kg/h de caudal nominal, de 0,5 a 10 bar de presión de entrada y 37 mbar de presión de salida.
Incluye: Montaje, conexionado y comprobación de su correcto funcionamiento.
Criterio de medición de proyecto: Número de unidades previstas, según documentación gráfica de Proyecto.
Criterio de medición de obra: Se medirá el número de unidades realmente ejecutadas según especificaciones de Proyecto.

| Código | Ud | Descripción | Rendimiento | Precio | Importe |
|---|---|---|---|---|---|
| mt43acr030a | Ud | Regulador de presión, de 20 kg/h de caudal nominal, de 0,5 a 10 bar de presión de entrada y 37 mbar de presión de salida. (material) | 1.000 | 59596.33 | 59596.33 |
| mo010 | h | Maestro 1ª instalador de gas. (mano de obra) | 0.305 | 8553.61 | 2608.85 |
| mo109 | h | Ayudante instalador de gas. (mano de obra) | 0.305 | 6210.68 | 1894.26 |
| % | % | Herramientas | 2 % | 64099.44 | 1281.99 |
|  |  | Costes directos |  |  | 65381.43 |
