# Válvula de gas

- Propiedad del archivo: CYPE INGENIEROS, S.A.
- Formato: FIEBDC-3/2002
- Ámbito geográfico: Chile
- Divisa: CHL
- Costes indirectos: 3.00 %
- Gastos generales: 13.00 %
- Beneficio industrial: 6.00 %
- IVA: 19.00 %

## I Instalaciones

### IG Gases combustibles

#### IGW Elementos

**IGW020** Ud Válvula de gas.
Llave de esfera de latón con mando de palanca, con rosca cilíndrica GAS hembra-hembra de 1 1/4" de diámetro, PN=30 bar, acabado cromado.
Incluye: Montaje, conexionado y comprobación de su correcto funcionamiento.
Criterio de medición de proyecto: Número de unidades previstas, según documentación gráfica de Proyecto.
Criterio de medición de obra: Se medirá el número de unidades realmente ejecutadas según especificaciones de Proyecto.

| Código | Ud | Descripción | Rendimiento | Precio | Importe |
|---|---|---|---|---|---|
| mt43acv090e | Ud | Llave de esfera de latón con mando de palanca, con rosca cilíndrica GAS hembra-hembra de 1 1/4" de diámetro, PN=30 bar, acabado cromado. (material) | 1.000 | 18108.63 | 18108.63 |
| mo010 | h | Maestro 1ª instalador de gas. (mano de obra) | 0.361 | 8553.61 | 3087.85 |
| mo109 | h | Ayudante instalador de gas. (mano de obra) | 0.361 | 6210.68 | 2242.06 |
| % | % | Herramientas | 2 % | 23438.54 | 468.77 |
|  |  | Costes directos |  |  | 23907.31 |
