# Luminaria rectangular con lámpara LED. Instalación suspendida

- Propiedad del archivo: CYPE INGENIEROS, S.A.
- Formato: FIEBDC-3/2002
- Ámbito geográfico: Chile
- Divisa: CHL
- Costes indirectos: 3.00 %
- Gastos generales: 13.00 %
- Beneficio industrial: 6.00 %
- IVA: 19.00 %

## I Instalaciones

### II Iluminación

#### III Interior

**III152** Ud Luminaria rectangular con lámpara LED. Instalación suspendida.
Luminaria rectangular, regulación DALI, de 1195x595x34 mm, de 80 W, alimentación a 220/240 V y 50-60 Hz, con lámpara LED no reemplazable, temperatura de color 4000 K, óptica formada por reflector recubierto con aluminio vaporizado, acabado muy brillante, de alto rendimiento, haz de luz extensivo 120°, difusor de polimetilmetacrilato (PMMA), aro embellecedor de aluminio inyectado, acabado termoesmaltado, de color blanco, sistema de suspensión por cable de acero, índice de deslumbramiento unificado menor de 19, índice de reproducción cromática mayor de 80, flujo luminoso 7183 lúmenes, grado de protección IP44. Instalación suspendida.
Incluye: Replanteo. Montaje, conexionado y comprobación de su correcto funcionamiento.
Criterio de medición de proyecto: Número de unidades previstas, según documentación gráfica de Proyecto.
Criterio de medición de obra: Se medirá el número de unidades realmente ejecutadas según especificaciones de Proyecto.

| Código | Ud | Descripción | Rendimiento | Precio | Importe |
|---|---|---|---|---|---|
| mt34plg015J | Ud | Luminaria rectangular, regulación DALI, de 1195x595x34 mm, de 80 W, alimentación a 220/240 V y 50-60 Hz, con lámpara LED no reemplazable, temperatura de color 4000 K, óptica formada por reflector recubierto con aluminio vaporizado, acabado muy brillante, de alto rendimiento, haz de luz extensivo 120°, difusor de polimetilmetacrilato (PMMA), aro embellecedor de aluminio inyectado, acabado termoesmaltado, de color blanco, sistema de suspensión por cable de acero, índice de deslumbramiento unificado menor de 19, índice de reproducción cromática mayor de 80, flujo luminoso 7183 lúmenes, grado de protección IP44. (material) | 1.000 | 329292.26 | 329292.26 |
| mo003 | h | Maestro 1ª electricista. (mano de obra) | 0.244 | 8556.75 | 2087.85 |
| mo102 | h | Ayudante electricista. (mano de obra) | 0.244 | 6212.96 | 1515.96 |
| % | % | Herramientas | 2 % | 332896.07 | 6657.92 |
|  |  | Costes directos |  |  | 339553.99 |
