# Filtro de banda KNX

- Propiedad del archivo: CYPE INGENIEROS, S.A.
- Formato: FIEBDC-3/2002
- Ámbito geográfico: Chile
- Divisa: CHL
- Costes indirectos: 3.00 %
- Gastos generales: 13.00 %
- Beneficio industrial: 6.00 %
- IVA: 19.00 %

## I Instalaciones

### IM Domóticas e inmóticas

#### IMK Componentes del sistema KNX

**IMK850** Ud Filtro de banda KNX.
Filtro de banda de 2 módulos, para dispositivos con protocolo de comunicación KNX, intensidad nominal 640 mA, tensión nominal 30 Vcc. Montaje en carril DIN.
Incluye: Montaje y conexionado.
Criterio de medición de proyecto: Número de unidades previstas, según documentación gráfica de Proyecto.
Criterio de medición de obra: Se medirá el número de unidades realmente ejecutadas según especificaciones de Proyecto.

| Código | Ud | Descripción | Rendimiento | Precio | Importe |
|---|---|---|---|---|---|
| mt35dfb010a | Ud | Filtro de banda de 2 módulos, para dispositivos con protocolo de comunicación KNX, intensidad nominal 640 mA, tensión nominal 30 Vcc, con botón de reinicio para aislar la línea bus de la fuente de alimentación y reiniciar los dispositivos conectados, con bornes de conexión, para montaje en carril DIN. (material) | 1.000 | 75892.31 | 75892.31 |
| mo003 | h | Maestro 1ª electricista. (mano de obra) | 0.122 | 8553.61 | 1043.54 |
| mo102 | h | Ayudante electricista. (mano de obra) | 0.122 | 6210.68 | 757.70 |
| mo123 | h | Especialista en la puesta en marcha de instalaciones. (mano de obra) | 0.244 | 16178.13 | 3947.46 |
| % | % | Herramientas | 2 % | 81641.01 | 1632.82 |
|  |  | Costes directos |  |  | 83273.83 |
