# Grifo bajo nivel de tierra

- Propiedad del archivo: CYPE INGENIEROS, S.A.
- Formato: FIEBDC-3/2002
- Ámbito geográfico: Chile
- Divisa: CHL
- Costes indirectos: 3.00 %
- Gastos generales: 13.00 %
- Beneficio industrial: 6.00 %
- IVA: 19.00 %

## I Instalaciones

### IO Contra incendios

#### IOB Sistemas de abastecimiento de agua

**IOB045** Ud Grifo bajo nivel de tierra.
Grifo bajo nivel de tierra, de 4" DN 100 mm de diámetro, con una salida de 4" DN 100 mm, racor. Incluso elementos de fijación.
Incluye: Replanteo. Montaje, conexionado y comprobación de su correcto funcionamiento.
Criterio de medición de proyecto: Número de unidades previstas, según documentación gráfica de Proyecto.
Criterio de medición de obra: Se medirá el número de unidades realmente ejecutadas según especificaciones de Proyecto.

| Código | Ud | Descripción | Rendimiento | Precio | Importe |
|---|---|---|---|---|---|
| mt41hid030wa | Ud | Grifo bajo nivel de tierra, de 4" DN 100 mm de diámetro, con una salida de 4" DN 100 mm, racor. Incluso elementos de fijación. (material) | 1.000 | 406338.50 | 406338.50 |
| mo008 | h | Maestro 1ª gasfitero. (mano de obra) | 0.922 | 8553.61 | 7886.43 |
| mo107 | h | Ayudante gasfitero. (mano de obra) | 0.922 | 6210.68 | 5726.25 |
| % | % | Herramientas | 2 % | 419951.18 | 8399.02 |
|  |  | Costes directos |  |  | 428350.20 |
