# Canal visto de piezas cerámicas

- Propiedad del archivo: CYPE INGENIEROS, S.A.
- Formato: FIEBDC-3/2002
- Ámbito geográfico: Chile
- Divisa: CHL
- Costes indirectos: 3.00 %
- Gastos generales: 13.00 %
- Beneficio industrial: 6.00 %
- IVA: 19.00 %

## I Instalaciones

### IS Evacuación de aguas

#### ISC Canales

**ISC015** m Canal visto de piezas cerámicas.
Canal en T de barro cocido, para recogida de aguas, formado por piezas fijadas con mortero de cemento, confeccionado en obra, dosificación 1:5, con una pendiente mínima del 0,5%. Incluso piezas especiales, remates finales y piezas de conexión a bajadas.
Incluye: Replanteo del recorrido del canal. Montaje, conexionado y comprobación de su correcto funcionamiento.
Criterio de medición de proyecto: Longitud medida según documentación gráfica de Proyecto.
Criterio de medición de obra: Se medirá la longitud realmente ejecutada según especificaciones de Proyecto.

| Código | Ud | Descripción | Rendimiento | Precio | Importe |
|---|---|---|---|---|---|
| mt36cba010a | Ud | Canal en T de barro cocido, circular, de 25 cm de longitud. (material) | 6.000 | 2674.91 | 16049.46 |
| mt36cba011a | Ud | Canal en T de barro cocido con tapa, circular, de 25 cm de longitud. (material) | 5.500 | 2842.10 | 15631.55 |
| mt36cba012a | Ud | Pieza de conexión de canal en T de barro cocido, circular, a bajada, de 25 cm de longitud. (material) | 0.200 | 7154.01 | 1430.80 |
| mt08aaa010a | m³ | Agua. (material) | 0.006 | 924.20 | 5.55 |
| mt01arg005a | t | Arena de cantera, para mortero preparado en obra. (material) | 0.032 | 11947.94 | 382.33 |
| mt08cem000e | kg | Cemento gris en sacos. (material) | 6.000 | 100.67 | 604.02 |
| mq06hor010 | h | Concretera eléctrica con una capacidad de amasado de 160 l. (maquinaria) | 0.016 | 2262.69 | 36.20 |
| mo008 | h | Maestro 1ª gasfitero. (mano de obra) | 1.486 | 8553.61 | 12710.66 |
| mo107 | h | Ayudante gasfitero. (mano de obra) | 1.684 | 6210.68 | 10458.79 |
| % | % | Herramientas | 2 % | 57309.36 | 1146.19 |
|  |  | Costes directos |  |  | 58455.55 |
