# Válvula de aireación

- Propiedad del archivo: CYPE INGENIEROS, S.A.
- Formato: FIEBDC-3/2002
- Ámbito geográfico: Chile
- Divisa: CHL
- Costes indirectos: 3.00 %
- Gastos generales: 13.00 %
- Beneficio industrial: 6.00 %
- IVA: 19.00 %

## I Instalaciones

### IS Evacuación de aguas

#### ISD Derivaciones individuales

**ISD007** Ud Válvula de aireación.
Válvula de ventilación de PVC, de 110 mm de diámetro, colocada mediante unión pegada con adhesivo. Incluso líquido limpiador y adhesivo para tubos y accesorios de PVC.
Incluye: Montaje, conexionado y comprobación de su correcto funcionamiento.
Criterio de medición de proyecto: Número de unidades previstas, según documentación gráfica de Proyecto.
Criterio de medición de obra: Se medirá el número de unidades realmente ejecutadas según especificaciones de Proyecto.

| Código | Ud | Descripción | Rendimiento | Precio | Importe |
|---|---|---|---|---|---|
| mt36vpn010b | Ud | Válvula de ventilación de PVC, de 110 mm de diámetro. (material) | 1.000 | 21028.66 | 21028.66 |
| mt11var009 | l | Líquido limpiador para pegado mediante adhesivo de tubos y accesorios de PVC. (material) | 0.008 | 25891.45 | 207.13 |
| mt11var010 | l | Adhesivo para tubos y accesorios de PVC. (material) | 0.004 | 32997.83 | 131.99 |
| mo008 | h | Maestro 1ª gasfitero. (mano de obra) | 0.246 | 8556.75 | 2104.96 |
| mo107 | h | Ayudante gasfitero. (mano de obra) | 0.246 | 6212.96 | 1528.39 |
| % | % | Herramientas | 2 % | 25001.13 | 500.02 |
|  |  | Costes directos |  |  | 25501.15 |
