# Bote sifónico

- Propiedad del archivo: CYPE INGENIEROS, S.A.
- Formato: FIEBDC-3/2002
- Ámbito geográfico: Chile
- Divisa: CHL
- Costes indirectos: 3.00 %
- Gastos generales: 13.00 %
- Beneficio industrial: 6.00 %
- IVA: 19.00 %

## I Instalaciones

### IS Evacuación de aguas

#### ISD Derivaciones individuales

**ISD008** Ud Bote sifónico.
Bote sifónico de polipropileno, de 120 mm de diámetro y de 105 mm de altura, con tres entradas de 40 mm de diámetro y una salida de 50 mm de diámetro, con tapa ciega circular de acero inoxidable, colocado superficialmente bajo la losa. Incluso prolongador.
Incluye: Presentación en seco de los tubos. Montaje, conexionado y comprobación de su correcto funcionamiento.
Criterio de medición de proyecto: Número de unidades previstas, según documentación gráfica de Proyecto.
Criterio de medición de obra: Se medirá el número de unidades realmente ejecutadas según especificaciones de Proyecto.

| Código | Ud | Descripción | Rendimiento | Precio | Importe |
|---|---|---|---|---|---|
| mt36bop010y | Ud | Bote sifónico de polipropileno, de 120 mm de diámetro y de 105 mm de altura, con tres entradas de 40 mm de diámetro y una salida de 50 mm de diámetro, con tapa ciega circular de acero inoxidable. (material) | 1.000 | 8467.96 | 8467.96 |
| mt36bop011a | Ud | Tubo de polipropileno, para prolongación de bote sifónico, de 120 mm de diámetro y de 500 mm de altura. (material) | 1.000 | 3333.73 | 3333.73 |
| mo008 | h | Maestro 1ª gasfitero. (mano de obra) | 0.307 | 8556.75 | 2626.92 |
| mo107 | h | Ayudante gasfitero. (mano de obra) | 0.153 | 6212.96 | 950.58 |
| % | % | Herramientas | 2 % | 15379.19 | 307.58 |
|  |  | Costes directos |  |  | 15686.77 |
