# Bote sifónico

- Propiedad del archivo: CYPE INGENIEROS, S.A.
- Formato: FIEBDC-3/2002
- Ámbito geográfico: Chile
- Divisa: CHL
- Costes indirectos: 3.00 %
- Gastos generales: 13.00 %
- Beneficio industrial: 6.00 %
- IVA: 19.00 %

## I Instalaciones

### IS Evacuación de aguas

#### ISD Derivaciones individuales

**ISD008** Ud Bote sifónico.
Bote sifónico de polipropileno, de 120 mm de diámetro y de 120 mm de altura, con tres entradas de 40 mm de diámetro y una salida de 50 mm de diámetro, con tapa ciega circular de acero inoxidable, empotrado.
Incluye: Montaje, conexionado y comprobación de su correcto funcionamiento.
Criterio de medición de proyecto: Número de unidades previstas, según documentación gráfica de Proyecto.
Criterio de medición de obra: Se medirá el número de unidades realmente ejecutadas según especificaciones de Proyecto.

| Código | Ud | Descripción | Rendimiento | Precio | Importe |
|---|---|---|---|---|---|
| mt36bop010G | Ud | Bote sifónico de polipropileno, de 120 mm de diámetro y de 120 mm de altura, con tres entradas de 40 mm de diámetro y una salida de 50 mm de diámetro, con tapa ciega circular de acero inoxidable. (material) | 1.000 | 9360.09 | 9360.09 |
| mo008 | h | Maestro 1ª gasfitero. (mano de obra) | 0.184 | 8556.75 | 1574.44 |
| mo107 | h | Ayudante gasfitero. (mano de obra) | 0.092 | 6212.96 | 571.59 |
| % | % | Herramientas | 2 % | 11506.12 | 230.12 |
|  |  | Costes directos |  |  | 11736.24 |
