# Escalera mecánica

- Propiedad del archivo: CYPE INGENIEROS, S.A.
- Formato: FIEBDC-3/2002
- Ámbito geográfico: Chile
- Divisa: CHL
- Costes indirectos: 3.00 %
- Gastos generales: 13.00 %
- Beneficio industrial: 6.00 %
- IVA: 19.00 %

## I Instalaciones

### IT Transporte

#### ITE Escaleras mecánicas y rampas móviles

**ITE010** Ud Escalera mecánica.
Suministro e instalación completa de escalera mecánica eléctrica, para interior, de 30° de inclinación, para salvar una altura de 4 m, con un ancho útil de 1 m, balaustrada de 1 m, capacidad de transporte 9000 personas/h y 0,5 m/s de velocidad. Incluso pasacables, cuadro y cable de maniobra, instalación eléctrica, línea telefónica y sistemas de seguridad. Totalmente montada, conexionada y probada.
Incluye: Replanteo de los apoyos. Montaje de pasacables. Colocación de la escalera mecánica sobre los apoyos. Montaje del cuadro y conexión del cable de maniobra. Conexionado con la red eléctrica. Instalación de la línea telefónica y de los sistemas de seguridad.
Criterio de medición de proyecto: Número de unidades previstas, según documentación gráfica de Proyecto.
Criterio de medición de obra: Se medirá el número de unidades realmente ejecutadas según especificaciones de Proyecto.

| Código | Ud | Descripción | Rendimiento | Precio | Importe |
|---|---|---|---|---|---|
| mt39emc010b | Ud | Escalera mecánica eléctrica, para interior, de 30° de inclinación, para salvar una altura de 4 m, con un ancho útil de 1 m, balaustrada de 1 m, capacidad de transporte 9000 personas/h y 0,5 m/s de velocidad. (material) | 1.000 | 90788563.42 | 90788563.42 |
| mt39www020 | Ud | Material auxiliar para instalaciones de transporte. (material) | 2.000 | 11407.20 | 22814.40 |
| mo016 | h | Maestro 1ª instalador de aparatos elevadores. (mano de obra) | 67.633 | 8556.75 | 578718.67 |
| mo085 | h | Ayudante instalador de aparatos elevadores. (mano de obra) | 67.633 | 6212.96 | 420201.12 |
| % | % | Herramientas | 2 % | 91810297.61 | 1836205.95 |
|  |  | Costes directos |  |  | 93646503.56 |
