# Pieza especial para ducto de ventilación de sección oblonga

- Propiedad del archivo: CYPE INGENIEROS, S.A.
- Formato: FIEBDC-3/2002
- Ámbito geográfico: Chile
- Divisa: CHL
- Costes indirectos: 3.00 %
- Gastos generales: 13.00 %
- Beneficio industrial: 6.00 %
- IVA: 19.00 %

## I Instalaciones

### IV Ventilación

#### IVG Ventilación mecánica para garajes

**IVG029** Ud Pieza especial para ducto de ventilación de sección oblonga.
Codo horizontal 30°, para ducto oblongo de acero galvanizado, de 360x80 mm, en la red de ductos de ventilación.
Incluye: Colocación y fijación de las piezas especiales prefabricadas a la red de ductos.
Criterio de medición de proyecto: Número de unidades previstas, según documentación gráfica de Proyecto.
Criterio de medición de obra: Se medirá el número de unidades realmente ejecutadas según especificaciones de Proyecto.

| Código | Ud | Descripción | Rendimiento | Precio | Importe |
|---|---|---|---|---|---|
| mt42coa118aaa | Ud | Codo horizontal 30°, para ducto oblongo de acero galvanizado, de 360x80 mm. (material) | 1.000 | 216474.02 | 216474.02 |
| mo013 | h | Maestro 1ª instalador de ductos de placa metálica. (mano de obra) | 0.123 | 8553.61 | 1052.09 |
| mo084 | h | Ayudante instalador de ductos de placa metálica. (mano de obra) | 0.123 | 6222.52 | 765.37 |
| % | % | Herramientas | 2 % | 218291.48 | 4365.83 |
|  |  | Costes directos |  |  | 222657.31 |
