# Rejilla de ventilación de lamas fijas de aluminio

- Propiedad del archivo: CYPE INGENIEROS, S.A.
- Formato: FIEBDC-3/2002
- Ámbito geográfico: Chile
- Divisa: CHL
- Costes indirectos: 3.00 %
- Gastos generales: 13.00 %
- Beneficio industrial: 6.00 %
- IVA: 19.00 %

## I Instalaciones

### IV Ventilación

#### IVN Ventilación natural

**IVN110** m² Rejilla de ventilación de lamas fijas de aluminio.
Rejilla de ventilación de lamas fijas de aluminio lacado color blanco con 60 micras de espesor mínimo de película seca. Incluso tornillos.
Incluye: Marcado de los puntos de fijación. Colocación y fijación.
Criterio de medición de proyecto: Superficie del hueco a cerrar, medida según documentación gráfica de Proyecto.
Criterio de medición de obra: Se medirá, con las dimensiones del hueco, la superficie realmente ejecutada según especificaciones de Proyecto.

| Código | Ud | Descripción | Rendimiento | Precio | Importe |
|---|---|---|---|---|---|
| mt25pce020c | m² | Celosía de lamas fijas de aluminio lacado color blanco. (material) | 1.020 | 24351.32 | 24838.35 |
| mt23ppb011 | Ud | Tornillo de acero 19/22 mm. (material) | 4.000 | 18.20 | 72.80 |
| op00ato010 |  | Atornillador. | 1.000 | 0.00 | 0.00 |
| mo018 | h | Maestro 1ª cerrajero. (mano de obra) | 0.061 | 8436.33 | 514.62 |
| mo059 | h | Ayudante cerrajero. (mano de obra) | 0.123 | 6236.65 | 767.11 |
| % | % | Herramientas | 2 % | 26192.88 | 523.86 |
|  |  | Costes directos |  |  | 26716.74 |
