# Punto de inspección y de evacuación de condensados, para interior

- Propiedad del archivo: CYPE INGENIEROS, S.A.
- Formato: FIEBDC-3/2002
- Ámbito geográfico: Chile
- Divisa: CHL
- Costes indirectos: 3.00 %
- Gastos generales: 13.00 %
- Beneficio industrial: 6.00 %
- IVA: 19.00 %

## I Instalaciones

### IV Ventilación

#### IVU Ventilación geotérmica: pozos canadienses

**IVU050** Ud Punto de inspección y de evacuación de condensados, para interior.
Punto de inspección y de evacuación de condensados, para interior, formado por cruz de acero galvanizado con juntas de EPDM de doble labio, de 160 mm de diámetro nominal; tapón de acero galvanizado, de 160 mm de diámetro nominal; reducción concéntrica de acero galvanizado, de 160 mm de diámetro nominal inicial y 80 mm de diámetro nominal final con junta de EPDM; tapón de drenaje de acero galvanizado, de 80 mm de diámetro nominal y sifón para evacuación de condensados.
Incluye: Montaje, conexionado y comprobación de su correcto funcionamiento.
Criterio de medición de proyecto: Número de unidades previstas, según documentación gráfica de Proyecto.
Criterio de medición de obra: Se medirá el número de unidades realmente ejecutadas según especificaciones de Proyecto.

| Código | Ud | Descripción | Rendimiento | Precio | Importe |
|---|---|---|---|---|---|
| mt42vgg050a | Ud | Cruz de acero galvanizado con juntas de EPDM de doble labio, de 160 mm de diámetro nominal. (material) | 1.000 | 41554.92 | 41554.92 |
| mt42vgg051a | Ud | Tapón de acero galvanizado, de 160 mm de diámetro nominal. (material) | 1.000 | 8310.98 | 8310.98 |
| mt42vgg052a | Ud | Reducción concéntrica de acero galvanizado, de 160 mm de diámetro nominal inicial y 80 mm de diámetro nominal final con junta de EPDM. (material) | 1.000 | 16621.97 | 16621.97 |
| mt42vgg053a | Ud | Tapón de drenaje de acero galvanizado, de 80 mm de diámetro nominal. (material) | 1.000 | 12466.48 | 12466.48 |
| mt42vgg054a | Ud | Sifón para evacuación de condensados. (material) | 1.000 | 4155.50 | 4155.50 |
| mo011 | h | Maestro 1ª montador. (mano de obra) | 0.246 | 8556.75 | 2104.96 |
| mo080 | h | Ayudante montador. (mano de obra) | 0.246 | 6224.80 | 1531.30 |
| % | % | Herramientas | 2 % | 86746.11 | 1734.92 |
|  |  | Costes directos |  |  | 88481.03 |
