# Puerta interior de acceso a vivienda, de madera

- Propiedad del archivo: CYPE INGENIEROS, S.A.
- Formato: FIEBDC-3/2002
- Ámbito geográfico: Chile
- Divisa: CHL
- Costes indirectos: 3.00 %
- Gastos generales: 13.00 %
- Beneficio industrial: 6.00 %
- IVA: 19.00 %

## L Puertas, ventanas, closets, cerrajería, vidrios y protecciones solares

### LE Puertas de acceso a vivienda

#### LEM De madera

**LEM010** Ud Puerta interior de acceso a vivienda, de madera.
Puerta interior de acceso a la vivienda de 210x85x4,5 cm, hoja con bastidor, refuerzos y paneles de madera maciza de pino oregón (Pseudotsuga menziesii), barnizada en taller; marco de madera de pino, de 30x70 mm; pilastra de madera de pino, de 12x43 mm, para pintar en obra. Incluso, herrajes de colgar, cierre y manilla sobre escudo largo de latón, color negro, acabado brillante, serie básica.
Incluye: Colocación, aplomado y nivelación de marcos. Recibido a la obra de los elementos de fijación de marcos. Colocación de los herrajes de colgar. Colocación de la hoja. Colocación de los herrajes de cierre. Colocación de accesorios.
Criterio de medición de proyecto: Número de unidades previstas, según documentación gráfica de Proyecto.
Criterio de medición de obra: Se medirá el número de unidades realmente ejecutadas según especificaciones de Proyecto.

| Código | Ud | Descripción | Rendimiento | Precio | Importe |
|---|---|---|---|---|---|
| mt22aap070la | Ud | Marco de madera de pino, para puerta de una hoja, 30x70 mm, con elementos de fijación. (material) | 1.000 | 6726.86 | 6726.86 |
| mt22atc030c | m | Pilastra de madera de pino, 12x43 mm, para pintar en obra. (material) | 10.500 | 661.40 | 6944.70 |
| mt22ppf170a | Ud | Hoja de puerta de acceso de tablero, compuesta por bastidor, refuerzos y paneles de madera maciza de pino oregón (Pseudotsuga menziesii), barnizada en taller, 210x85x4,5 cm, según NCh 354. (material) | 1.000 | 67627.25 | 67627.25 |
| mt23ial010a | Ud | Bisagra de seguridad de 140x70 mm, de latón, color negro, acabado brillante, para puerta de acceso a vivienda. (material) | 4.000 | 4022.92 | 16091.68 |
| mt23ppb031 | Ud | Tornillo de latón 21/35 mm. (material) | 24.000 | 45.51 | 1092.24 |
| mt23ppa010 | Ud | Cerradura de embutir, frente, accesorios y tornillos de atado, para puerta de acceso a vivienda. (material) | 1.000 | 13981.24 | 13981.24 |
| mt23hal010aa | Ud | Juego de manilla y escudo largo de latón, color negro, acabado brillante, serie básica, para puerta de acceso a vivienda. (material) | 1.000 | 8126.60 | 8126.60 |
| mt23hal020a | Ud | Tirador exterior con escudo, de latón, color negro, acabado brillante, serie básica, para puerta de acceso a vivienda. (material) | 1.000 | 5904.48 | 5904.48 |
| mt23hal100a | Ud | Mirilla óptica gran angular de 14 mm de diámetro y 35 a 60 mm de longitud, con tapa incorporada, de latón, color negro, acabado brillante, serie básica, para puerta de acceso a vivienda. (material) | 1.000 | 747.90 | 747.90 |
| op00cla010 |  | Clavadora neumática. | 1.000 | 0.00 | 0.00 |
| op00gra010 |  | Grapadora. | 1.000 | 0.00 | 0.00 |
| op00sie010 |  | Sierra de calar. | 1.000 | 0.00 | 0.00 |
| op00cep010 |  | Garlopa. | 1.000 | 0.00 | 0.00 |
| op00ato010 |  | Atornillador. | 1.000 | 0.00 | 0.00 |
| mo017 | h | Maestro 1ª carpintero. (mano de obra) | 2.038 | 8447.62 | 17216.25 |
| mo058 | h | Ayudante carpintero. (mano de obra) | 2.038 | 6263.30 | 12764.61 |
| % | % | Herramientas | 2 % | 157223.81 | 3144.48 |
|  |  | Costes directos |  |  | 160368.29 |
