# Puerta interior abatible, de madera

- Propiedad del archivo: CYPE INGENIEROS, S.A.
- Formato: FIEBDC-3/2002
- Ámbito geográfico: Chile
- Divisa: CHL
- Costes indirectos: 3.00 %
- Gastos generales: 13.00 %
- Beneficio industrial: 6.00 %
- IVA: 19.00 %

## L Puertas, ventanas, closets, cerrajería, vidrios y protecciones solares

### LP Puertas interiores

#### LPM De madera

**LPM010** Ud Puerta interior abatible, de madera.
Puerta interior abatible, de tablero, de una hoja de 210x70x4,5 cm, con bastidor, refuerzos y paneles de madera maciza de pino oregón (Pseudotsuga menziesii), barnizada en taller; marco de madera de pino, de 30x70 mm; pilastra de madera de pino, de 12x43 mm, para pintar en obra. Incluso, bisagras, herrajes de colgar, de cierre y manilla sobre escudo largo de latón, color negro, acabado brillante, serie básica.
Incluye: Presentación de la puerta. Colocación, aplomado y nivelación de marcos. Recibido a la obra de los elementos de fijación de marcos. Colocación de los herrajes de colgar. Colocación de la hoja. Colocación de los herrajes de cierre. Colocación de accesorios. Ajuste final.
Criterio de medición de proyecto: Número de unidades previstas, según documentación gráfica de Proyecto.
Criterio de medición de obra: Se medirá el número de unidades realmente ejecutadas según especificaciones de Proyecto.

| Código | Ud | Descripción | Rendimiento | Precio | Importe |
|---|---|---|---|---|---|
| mt22aap070la | Ud | Marco de madera de pino, para puerta de una hoja, 30x70 mm, con elementos de fijación. (material) | 1.000 | 6726.86 | 6726.86 |
| mt22ppf150ab | Ud | Hoja de puerta interior de tablero, compuesta por bastidor, refuerzos y paneles de madera maciza de pino oregón (Pseudotsuga menziesii), barnizada en taller, 210x70x4,5 cm, según NCh 354. (material) | 1.000 | 52430.81 | 52430.81 |
| mt22atc030c | m | Pilastra de madera de pino, 12x43 mm, para pintar en obra. (material) | 10.200 | 661.40 | 6746.28 |
| mt23ibl010jb | Ud | Pernio de 100x58 mm, con remate, de latón, acabado brillante, para puerta de paso interior. (material) | 3.000 | 558.70 | 1676.10 |
| mt23ppb031 | Ud | Tornillo de latón 21/35 mm. (material) | 18.000 | 45.51 | 819.18 |
| mt23ppb200 | Ud | Cerradura de embutir, frente, accesorios y tornillos de atado, para puerta de paso interior. (material) | 1.000 | 8565.33 | 8565.33 |
| mt23hbl010aa | Ud | Juego de manilla y escudo largo de latón, color negro, acabado brillante, serie básica, para puerta interior. (material) | 1.000 | 6162.67 | 6162.67 |
| op00cla010 |  | Clavadora neumática. | 1.000 | 0.00 | 0.00 |
| op00gra010 |  | Grapadora. | 1.000 | 0.00 | 0.00 |
| op00sie010 |  | Sierra de calar. | 1.000 | 0.00 | 0.00 |
| op00cep010 |  | Garlopa. | 1.000 | 0.00 | 0.00 |
| op00ato010 |  | Atornillador. | 1.000 | 0.00 | 0.00 |
| op00tro010 |  | Tronzador. | 1.000 | 0.00 | 0.00 |
| mo017 | h | Maestro 1ª carpintero. (mano de obra) | 1.223 | 8447.62 | 10331.44 |
| mo058 | h | Ayudante carpintero. (mano de obra) | 1.223 | 6263.30 | 7660.02 |
| % | % | Herramientas | 2 % | 101118.69 | 2022.37 |
|  |  | Costes directos |  |  | 103141.06 |
