# Aislamiento térmico vertical de radieres en contacto con el terreno, con poliestireno extruido

- Propiedad del archivo: CYPE INGENIEROS, S.A.
- Formato: FIEBDC-3/2002
- Ámbito geográfico: Chile
- Divisa: CHL
- Costes indirectos: 3.00 %
- Gastos generales: 13.00 %
- Beneficio industrial: 6.00 %
- IVA: 19.00 %

## N Aislamientos e imprimaciones

### NA Aislamientos térmicos

#### NAK Radieres en contacto con el terreno

**NAK020** m² Aislamiento térmico vertical de radieres en contacto con el terreno, con poliestireno extruido.
Aislamiento térmico vertical de radieres en contacto con el terreno, formado por panel rígido de poliestireno extruido, de superficie lisa y mecanizado lateral a media madera, de 70 mm de espesor, resistencia a compresión >= 300 kPa, resistencia térmica 2 m²K/W, conductividad térmica 0,035 W/(mK), colocado a tope en el perímetro del radier, simplemente apoyado, cubierto con film de polietileno de 0,2 mm de espesor, preparado para recibir un radier de hormigón. Incluso cinta autoadhesiva para sellado de juntas.
Incluye: Limpieza y preparación de la superficie soporte. Replanteo y corte del aislamiento. Colocación del aislamiento sobre el terreno. Colocación del film de polietileno. Sellado de juntas del film de polietileno.
Criterio de medición de proyecto: Superficie medida según documentación gráfica de Proyecto.
Criterio de medición de obra: Se medirá la superficie realmente ejecutada según especificaciones de Proyecto.

| Código | Ud | Descripción | Rendimiento | Precio | Importe |
|---|---|---|---|---|---|
| mt16pxa010adq | m² | Panel rígido de poliestireno extruido, de superficie lisa y mecanizado lateral a media madera, de 70 mm de espesor, resistencia a compresión >= 300 kPa, resistencia térmica 2 m²K/W, conductividad térmica 0,035 W/(mK), Euroclase E de reacción al fuego, con código de designación XPS-EN 13164-T1-CS(10/Y)300-DS(70,90)-DLT(2)5-CC(2/1,5/50)125-WL(T)0,7-WD(V)3-FTCD1. (material) | 1.100 | 16794.53 | 18473.98 |
| mt16png010d | m² | Film de polietileno de 0,2 mm de espesor y 184 g/m² de masa superficial. (material) | 1.100 | 500.98 | 551.08 |
| mt16aaa030 | m | Cinta autoadhesiva para sellado de juntas. (material) | 0.400 | 366.57 | 146.63 |
| mo054 | h | Maestro 1ª montador de aislamientos. (mano de obra) | 0.211 | 8556.75 | 1805.47 |
| mo101 | h | Ayudante montador de aislamientos. (mano de obra) | 0.211 | 6224.80 | 1313.43 |
| % | % | Herramientas | 2 % | 22290.59 | 445.81 |
|  |  | Costes directos |  |  | 22736.40 |
