# Aislamiento acústico a ruido aéreo bajo losa, con paneles de lana mineral

- Propiedad del archivo: CYPE INGENIEROS, S.A.
- Formato: FIEBDC-3/2002
- Ámbito geográfico: Chile
- Divisa: CHL
- Costes indirectos: 3.00 %
- Gastos generales: 13.00 %
- Beneficio industrial: 6.00 %
- IVA: 19.00 %

## N Aislamientos e imprimaciones

### NB Aislamientos acústicos

#### NBD Losas

**NBD030** m² Aislamiento acústico a ruido aéreo bajo losa, con paneles de lana mineral.
Aislamiento acústico a ruido aéreo bajo losa, con panel semirrígido de lana de roca, de 30 mm de espesor, revestido por una de sus caras con un velo mineral negro, resistencia térmica 0,7 m²K/W, conductividad térmica 0,043 W/(mK), densidad 40 kg/m³, calor específico 840 J/kgK, coeficiente de absorción acústica medio 0,65 para una frecuencia de 500 Hz y factor de resistencia a la difusión del vapor de agua 1,3. Y con fijaciones mecánicas.
Incluye: Limpieza y preparación de la superficie soporte. Replanteo y corte del aislamiento. Colocación del aislamiento. Fijación del aislamiento.
Criterio de medición de proyecto: Superficie medida según documentación gráfica de Proyecto.
Criterio de medición de obra: Se medirá la superficie realmente ejecutada según especificaciones de Proyecto.

| Código | Ud | Descripción | Rendimiento | Precio | Importe |
|---|---|---|---|---|---|
| mt16lri060de | m² | Panel semirrígido de lana de roca, revestido por una de sus caras con un velo mineral negro, de 30 mm de espesor, conductividad térmica 0,043 W/(mK), densidad 40 kg/m³, coeficiente de absorción acústica medio 0,65 para una frecuencia de 500 Hz y Euroclase A1 de reacción al fuego. (material) | 1.050 | 13360.20 | 14028.21 |
| mt16aaa020ec | Ud | Fijación mecánica para paneles aislantes de lana de roca, colocados directamente sobre la superficie soporte. (material) | 3.000 | 179.65 | 538.95 |
| mo054 | h | Maestro 1ª montador de aislamientos. (mano de obra) | 0.149 | 8553.61 | 1274.49 |
| mo101 | h | Ayudante montador de aislamientos. (mano de obra) | 0.149 | 6222.52 | 927.16 |
| % | % | Herramientas | 2 % | 16768.81 | 335.38 |
|  |  | Costes directos |  |  | 17104.19 |
