# Aislamiento acústico a ruido aéreo entre placas, en cielo falso de placas, con láminas viscoelásticas

- Propiedad del archivo: CYPE INGENIEROS, S.A.
- Formato: FIEBDC-3/2002
- Ámbito geográfico: Chile
- Divisa: CHL
- Costes indirectos: 3.00 %
- Gastos generales: 13.00 %
- Beneficio industrial: 6.00 %
- IVA: 19.00 %

## N Aislamientos e imprimaciones

### NB Aislamientos acústicos

#### NBT Cielos falsos

**NBT050** m² Aislamiento acústico a ruido aéreo entre placas, en cielo falso de placas, con láminas viscoelásticas.
Aislamiento acústico a ruido aéreo entre placas, en cielo falso de placas, con lámina viscoelástica autoadhesiva de alta densidad, de 4 mm de espesor.
Criterio de valoración económica: El precio no incluye el cielo falso.
Incluye: Limpieza y preparación de la superficie soporte. Corte del aislamiento. Colocación del aislamiento en la placa ya montada.
Criterio de medición de proyecto: Superficie medida según documentación gráfica de Proyecto.
Criterio de medición de obra: Se medirá la superficie realmente ejecutada según especificaciones de Proyecto.

| Código | Ud | Descripción | Rendimiento | Precio | Importe |
|---|---|---|---|---|---|
| mt16ptd060Gf | m² | Lámina viscoelástica autoadhesiva de alta densidad, de 4 mm de espesor; con 38,3 dB de índice global de reducción acústica, Rw. (material) | 1.050 | 9649.13 | 10131.59 |
| mo054 | h | Maestro 1ª montador de aislamientos. (mano de obra) | 0.083 | 8556.75 | 710.21 |
| mo101 | h | Ayudante montador de aislamientos. (mano de obra) | 0.083 | 6224.80 | 516.66 |
| % | % | Herramientas | 2 % | 11358.46 | 227.17 |
|  |  | Costes directos |  |  | 11585.63 |
