# Drenaje de suelos flotantes con placas de nódulos de polietileno

- Propiedad del archivo: CYPE INGENIEROS, S.A.
- Formato: FIEBDC-3/2002
- Ámbito geográfico: Chile
- Divisa: CHL
- Costes indirectos: 3.00 %
- Gastos generales: 13.00 %
- Beneficio industrial: 6.00 %
- IVA: 19.00 %

## N Aislamientos e imprimaciones

### ND Drenes

#### NDL Suelos flotantes

**NDL010** m² Drenaje de suelos flotantes con placas de nódulos de polietileno.
Drenaje de suelos flotantes con placa de nódulos, de polietileno de alta resistencia a la compresión con aberturas y canales de drenaje, 120x90 cm, colocada directamente sobre la imprimación.
Incluye: Limpieza y preparación de la superficie soporte. Corte y preparación de la placa drenante. Colocación de la placa drenante.
Criterio de medición de proyecto: Superficie medida según documentación gráfica de Proyecto.
Criterio de medición de obra: Se medirá la superficie realmente ejecutada según especificaciones de Proyecto.

| Código | Ud | Descripción | Rendimiento | Precio | Importe |
|---|---|---|---|---|---|
| mt17sch060a | m² | Placa de nódulos, de polietileno de alta resistencia a la compresión con aberturas y canales de drenaje, 120x90 cm, para tubos de 14 mm de diámetro, paso del tubo múltiplo de 7,5 cm, unión entre placas mediante solape de una fila de nódulos. (material) | 1.000 | 25674.83 | 25674.83 |
| mo029 | h | Maestro 1ª aplicador de membranas impermeabilizantes. (mano de obra) | 0.049 | 8324.16 | 407.88 |
| mo067 | h | Ayudante aplicador de membranas impermeabilizantes. (mano de obra) | 0.049 | 6222.52 | 304.90 |
| % | % | Herramientas | 2 % | 26387.61 | 527.75 |
|  |  | Costes directos |  |  | 26915.36 |
