# Capa separadora en azotea: lámina de polietileno

- Propiedad del archivo: CYPE INGENIEROS, S.A.
- Formato: FIEBDC-3/2002
- Ámbito geográfico: Chile
- Divisa: CHL
- Costes indirectos: 3.00 %
- Gastos generales: 13.00 %
- Beneficio industrial: 6.00 %
- IVA: 19.00 %

## N Aislamientos e imprimaciones

### NG Geosintéticos

#### NGU Azoteas

**NGU020** m² Capa separadora en azotea: lámina de polietileno.
Capa separadora en azotea: film de polietileno de 0,25 mm de espesor y 230 g/m² de masa superficial. Colocación en obra: con solapes, directamente bajo la capa de protección.
Incluye: Colocación de la capa separadora.
Criterio de medición de proyecto: Superficie medida según documentación gráfica de Proyecto.
Criterio de medición de obra: Se medirá la superficie realmente ejecutada según especificaciones de Proyecto, incluyendo las entregas y los solapes.

| Código | Ud | Descripción | Rendimiento | Precio | Importe |
|---|---|---|---|---|---|
| mt16png010e | m² | Film de polietileno de 0,25 mm de espesor y 230 g/m² de masa superficial. (material) | 1.100 | 623.18 | 685.50 |
| mo029 | h | Maestro 1ª aplicador de membranas impermeabilizantes. (mano de obra) | 0.025 | 8327.21 | 208.18 |
| mo067 | h | Ayudante aplicador de membranas impermeabilizantes. (mano de obra) | 0.050 | 6224.80 | 311.24 |
| % | % | Herramientas | 2 % | 1204.92 | 24.10 |
|  |  | Costes directos |  |  | 1229.02 |
