# Imprimación de ducha de obra con canaleta de drenaje, sistema Schlüter-KERDI-LINE-VARIO "SCHLÜTER-SYSTEMS"

- Propiedad del archivo: CYPE INGENIEROS, S.A.
- Formato: FIEBDC-3/2002
- Ámbito geográfico: Chile
- Divisa: CHL
- Costes indirectos: 3.00 %
- Gastos generales: 13.00 %
- Beneficio industrial: 6.00 %
- IVA: 19.00 %

## N Aislamientos e imprimaciones

### NI Imprimaciones

#### NIH Locales húmedos

**NIH122** Ud Imprimación de ducha de obra con canaleta de drenaje, sistema Schlüter-KERDI-LINE-VARIO "SCHLÜTER-SYSTEMS".
Imprimación de paramentos verticales y horizontales de ducha de obra con canaleta de drenaje, sistema Schlüter-KERDI-LINE-VARIO "SCHLÜTER-SYSTEMS", compuesta por, kit Schlüter-KERDI-LINE-VARIO-H 40 G5 "SCHLÜTER-SYSTEMS", formado por canaleta de drenaje de 140 mm de longitud con lámina impermeabilizante flexible de polietileno, elemento portante de la canaleta de 65 mm de altura, sumidero sifónico giratorio 360° de sifón invertido de salida horizontal de 40 mm de diámetro, tubo de desagüe de 40 mm de diámetro, tapa de protección, pieza para prueba de estanqueidad y dos piezas para la resolución de ángulos internos en tratamientos impermeabilizantes, con unión termosellada entre la canaleta y la lámina, perfil de drenaje cortable, de acero inoxidable AISI 316L, acabado cepillado, Schlüter-KERDI-LINE-VARIO D9 EB 120 "SCHLÜTER-SYSTEMS", de 1200x26x7 mm, lámina impermeabilizante, desolidarizante y difusora de vapor de agua de polietileno con estructura cuadriculada, de 3 mm de espesor, Schlüter-DITRA 30M "SCHLÜTER-SYSTEMS", fijada al soporte con adhesivo cementoso de fraguado normal C1 y lámina impermeabilizante flexible de polietileno, con ambas caras revestidas de geotextil no tejido, Schlüter-KERDI 200 "SCHLÜTER-SYSTEMS", de 0,2 mm de espesor, fijada al soporte con adhesivo cementoso de fraguado normal C1. Incluso adhesivo bicomponente Schlüter-KERDI-COLL-L, banda de refuerzo Schlüter-KERDI-KEBA 100/125 y complementos de refuerzo en tratamiento de puntos singulares mediante el uso de piezas especiales "SCHLÜTER-SYSTEMS" para la resolución de 2 encuentros con tuberías pasantes Schlüter-KERDI-KM.
Criterio de valoración económica: El precio no incluye la formación de pendientes ni el revestimiento.
Incluye: Corte y preparación de las láminas impermeabilizantes de polietileno. Extendido del adhesivo cementoso. Colocación de la imprimación. Colocación y fijación del kit. Ejecución de refuerzos en puntos singulares. Resolución de uniones. Sellado de juntas elásticas. Colocación del perfil para desagüe de ducha de obra.
Criterio de medición de proyecto: Número de unidades previstas, según documentación gráfica de Proyecto.
Criterio de medición de obra: Se medirá el número de unidades realmente ejecutadas según especificaciones de Proyecto.

| Código | Ud | Descripción | Rendimiento | Precio | Importe |
|---|---|---|---|---|---|
| mt15res170a | Ud | Kit Schlüter-KERDI-LINE-VARIO-H 40 G5 "SCHLÜTER-SYSTEMS", formado por canaleta de drenaje de 140 mm de longitud con lámina impermeabilizante flexible de polietileno, elemento portante de la canaleta de 65 mm de altura, sumidero sifónico giratorio 360° de sifón invertido de salida horizontal de 40 mm de diámetro, tubo de desagüe de 40 mm de diámetro, tapa de protección, pieza para prueba de estanqueidad y dos piezas para la resolución de ángulos internos en tratamientos impermeabilizantes, con unión termosellada entre la canaleta y la lámina, para imprimación y desagüe de ducha de obra. (material) | 1.000 | 255784.73 | 255784.73 |
| mt09mcr021g | kg | Adhesivo cementoso de fraguado normal, C1, color gris. (material) | 12.400 | 210.42 | 2609.21 |
| mt15res300d | m˛ | Lámina impermeabilizante, desolidarizante y difusora de vapor de agua de polietileno con estructura cuadriculada, de 3 mm de espesor, Schlüter-DITRA 30M "SCHLÜTER-SYSTEMS", revestida de geotextil no tejido en una de sus caras, suministrada en rollos de 30 m de longitud. (material) | 1.200 | 21699.46 | 26039.35 |
| mt15res060d | kg | Adhesivo bicomponente, Schlüter-KERDI-COLL-L "SCHLÜTER-SYSTEMS", a base de una dispersión acrílica sin disolventes y polvo de cemento, para el sellado de juntas. (material) | 1.300 | 13464.73 | 17504.15 |
| mt15res020ob | m | Banda de sellado, Schlüter-KERDI-KEBA 100/125 "SCHLÜTER-SYSTEMS", de 125 mm de anchura y 0,1 mm de espesor, para lámina impermeabilizante flexible de polietileno, con ambas caras revestidas de geotextil no tejido, suministrada en rollos de 30 m de longitud. (material) | 1.200 | 4540.96 | 5449.15 |
| mt15res010a | m˛ | Lámina impermeabilizante flexible de polietileno, con ambas caras revestidas de geotextil no tejido, Schlüter-KERDI 200 "SCHLÜTER-SYSTEMS", de 0,2 mm de espesor. (material) | 5.000 | 22207.77 | 111038.85 |
| mt15res050a | Ud | Pieza para la resolución de encuentros con tuberías pasantes de 25 mm de diámetro en tratamientos impermeabilizantes, Schlüter-KERDI-KM "SCHLÜTER-SYSTEMS". (material) | 2.000 | 2229.82 | 4459.64 |
| mt15res172a | Ud | Perfil de drenaje cortable, de acero inoxidable AISI 316L, acabado cepillado, Schlüter-KERDI-LINE-VARIO D9 EB 120 "SCHLÜTER-SYSTEMS", de 1200x26x7 mm, con dos tapones terminales, para desagüe de ducha de obra. (material) | 1.000 | 276151.26 | 276151.26 |
| mo029 | h | Maestro 1Ş aplicador de membranas impermeabilizantes. (mano de obra) | 1.736 | 8327.21 | 14456.04 |
| mo067 | h | Ayudante aplicador de membranas impermeabilizantes. (mano de obra) | 1.736 | 6224.80 | 10806.25 |
| % | % | Herramientas | 2 % | 724298.63 | 14485.97 |
|  |  | Costes directos |  |  | 738784.60 |
