# Imprimación líquida, para reparación de cubiertas arquitectónicas, aplicación mecánica en caliente. Sistema MasterSeal Roof "MBCC de Sika"

- Propiedad del archivo: CYPE INGENIEROS, S.A.
- Formato: FIEBDC-3/2002
- Ámbito geográfico: Chile
- Divisa: CHL
- Costes indirectos: 3.00 %
- Gastos generales: 13.00 %
- Beneficio industrial: 6.00 %
- IVA: 19.00 %

## N Aislamientos e imprimaciones

### NL Imprimaciones líquidas

#### NLG Cubiertas, galerías y balcones

**NLG310** m² Imprimación líquida, para reparación de cubiertas arquitectónicas, aplicación mecánica en caliente. Sistema MasterSeal Roof "MBCC de Sika".
Imprimación líquida, para reparación de cubiertas arquitectónicas, de 2 a 2,5 mm de espesor total, sobre superficie soporte de acero inoxidable. Sistema MasterSeal Roof 2689 "MBCC de Sika" formado por impermeabilizante líquido, MasterSeal M 689 "MBCC de Sika", aplicada mediante sistema de proyección mecánica en caliente, previa imprimación con MasterSeal P 691 "MBCC de Sika", y aplicación de MasterSeal P 691 "MBCC de Sika" como puente de unión; y sellado de la imprimación con dos capas de membrana elástica impermeabilizante color a elegir, MasterSeal TC 259 "MBCC de Sika".
Incluye: Limpieza de la superficie soporte. Aplicación de la imprimación. Aplicación de la imprimación que actúa como puente de unión. Resolución de los puntos singulares. Aplicación mecánica en caliente del impermeabilizante. Aplicación de la capa de sellado.
Criterio de medición de proyecto: Superficie medida en proyección horizontal, según documentación gráfica de Proyecto, desde las caras interiores de los antepechos o petos perimetrales que la limitan.
Criterio de medición de obra: Se medirá, en proyección horizontal, la superficie realmente ejecutada según especificaciones de Proyecto, desde las caras interiores de los antepechos o petos perimetrales que la limitan.

| Código | Ud | Descripción | Rendimiento | Precio | Importe |
|---|---|---|---|---|---|
| mt15bas120m | kg | Imprimación incolora, MasterSeal P 691 "MBCC de Sika", a base de resina de poliuretano monocomponente y disolventes, para aplicar sobre PVC, EPDM, madera, poliéster o fibrocemento, sobre membranas proyectadas tipo MasterSeal o como puente de unión con rastrillo de goma y rodillo de pelo corto. (material) | 0.200 | 18288.09 | 3657.62 |
| mt15bas180a | kg | Impermeabilizante líquido, MasterSeal M 689 "MBCC de Sika", de dos componentes a base de resina de poliurea sin disolventes, para aplicar mediante sistema de proyección mecánica en caliente, para conformar una membrana impermeable en azoteas o inclinadas. (material) | 2.250 | 11838.12 | 26635.77 |
| mt15bas150b | kg | Membrana elástica impermeabilizante color a elegir, MasterSeal TC 259 "MBCC de Sika", compuesto por poliuretano alifático monocomponente y disolventes, con resistencia a los rayos UV, de aplicación como capa de acabado elástica para protección frente a la intemperie, en el sistema MasterSeal Roof de imprimación vista de cubiertas. (material) | 0.200 | 18785.10 | 3757.02 |
| mq06pyp010 | h | Equipo completo para proyección de productos impermeabilizantes líquidos en caliente. (maquinaria) | 0.232 | 1710.61 | 396.86 |
| op00tal020 |  | Taladro con batidora. | 1.000 | 0.00 | 0.00 |
| mo032 | h | Maestro 1ª aplicador de productos impermeabilizantes. (mano de obra) | 0.473 | 8327.21 | 3938.77 |
| mo070 | h | Ayudante aplicador de productos impermeabilizantes. (mano de obra) | 0.473 | 6224.80 | 2944.33 |
| % | % | Herramientas | 2 % | 41330.37 | 826.61 |
|  |  | Costes directos |  |  | 42156.98 |
