# Capa de protección de árido reciclado, en azotea

- Propiedad del archivo: CYPE INGENIEROS, S.A.
- Formato: FIEBDC-3/2002
- Ámbito geográfico: Chile
- Divisa: CHL
- Costes indirectos: 3.00 %
- Gastos generales: 13.00 %
- Beneficio industrial: 6.00 %
- IVA: 19.00 %

## Q Cubiertas

### QC Componentes de azoteas

#### QCA Capa de protección de árido

**QCA030** m² Capa de protección de árido reciclado, en azotea.
Capa de protección de árido reciclado de hormigón, lavado, de granulometría comprendida entre 20 y 40 mm, suministrado en sacos Big Bag, con un espesor medio de 10 cm, en azotea, con una pendiente del 1% al 5%.
Incluye: Vaciado y extendido de la capa de protección de árido.
Criterio de medición de proyecto: Superficie medida según documentación gráfica de Proyecto.
Criterio de medición de obra: Se medirá la superficie realmente ejecutada según especificaciones de Proyecto.

| Código | Ud | Descripción | Rendimiento | Precio | Importe |
|---|---|---|---|---|---|
| mt01aro010a | t | Árido reciclado de hormigón, lavado, de granulometría comprendida entre 20 y 40 mm, suministrado en sacos Big Bag. (material) | 0.233 | 8692.12 | 2025.26 |
| mo020 | h | Maestro 1ª construcción. (mano de obra) | 0.093 | 8327.21 | 774.43 |
| mo113 | h | Jornal construcción. (mano de obra) | 0.187 | 5997.35 | 1121.50 |
| % | % | Herramientas | 2 % | 3921.19 | 78.42 |
|  |  | Costes directos |  |  | 3999.61 |
