# Pasillo técnico peatonal de baldosas aislantes, en azotea no transitable, con grava

- Propiedad del archivo: CYPE INGENIEROS, S.A.
- Formato: FIEBDC-3/2002
- Ámbito geográfico: Chile
- Divisa: CHL
- Costes indirectos: 3.00 %
- Gastos generales: 13.00 %
- Beneficio industrial: 6.00 %
- IVA: 19.00 %

## Q Cubiertas

### QD Planas no transitables, no ventiladas

#### QDB Con grava

**QDB100** m² Pasillo técnico peatonal de baldosas aislantes, en azotea no transitable, con grava.
Pasillo técnico peatonal de baldosas aislantes, formadas por 35 mm de mortero y 50 mm de poliestireno extruido, de 600x600 mm, color gris, acabado poroso, colocadas directamente sobre la capa separadora, en azotea no transitable, con grava.
Criterio de valoración económica: El precio no incluye la capa separadora.
Incluye: Replanteo y corte de las baldosas. Colocación de las baldosas.
Criterio de medición de proyecto: Superficie medida según documentación gráfica de Proyecto.
Criterio de medición de obra: Se medirá la superficie realmente ejecutada según especificaciones de Proyecto.

| Código | Ud | Descripción | Rendimiento | Precio | Importe |
|---|---|---|---|---|---|
| mt15lfs010b | m² | Baldosa aislante, formada por 35 mm de mortero y 50 mm de poliestireno extruido, conductividad térmica 0,033 W/(mK). (material) | 1.050 | 30745.45 | 32282.72 |
| mo020 | h | Maestro 1ª construcción. (mano de obra) | 0.311 | 8327.21 | 2589.76 |
| mo113 | h | Jornal construcción. (mano de obra) | 0.311 | 5997.35 | 1865.18 |
| % | % | Herramientas | 2 % | 36737.66 | 734.75 |
|  |  | Costes directos |  |  | 37472.41 |
