# Claraboya

- Propiedad del archivo: CYPE INGENIEROS, S.A.
- Formato: FIEBDC-3/2002
- Ámbito geográfico: Chile
- Divisa: CHL
- Costes indirectos: 3.00 %
- Gastos generales: 13.00 %
- Beneficio industrial: 6.00 %
- IVA: 19.00 %

## Q Cubiertas

### QL Lucarnas

#### QLC Claraboyas prefabricadas

**QLC010** Ud Claraboya.
Claraboya de cúpula fija parabólica monovalva, de polimetilmetacrilato (PMMA), de base cuadrada, luz de hueco 40x40 cm, zócalo de 25 cm de altura, realizado con albañilería de ladrillo cerámico hueco de 24x11,5x7, recibida con mortero de cemento, confeccionado en obra, dosificación 1:6; fijación estanca de cúpula a obra con tirafondos y colocación de capuchones protectores.
Incluye: Colocación y fijación de la cúpula al zócalo de obra. Protección e imprimación rematando el zócalo. Colocación de los elementos de estanqueidad de la junta zócalo-cúpula. Colocación de los elementos de protección y estanqueidad de las fijaciones.
Criterio de medición de proyecto: Número de unidades previstas, según documentación gráfica de Proyecto.
Criterio de medición de obra: Se medirá el número de unidades realmente ejecutadas según especificaciones de Proyecto.

| Código | Ud | Descripción | Rendimiento | Precio | Importe |
|---|---|---|---|---|---|
| mt14iea020c | kg | Emulsión asfáltica aniónica con cargas. (material) | 0.406 | 3732.24 | 1515.29 |
| mt14lga010ea | m² | Membrana de betún modificado con elastómero SBS, de 3,5 mm de espesor, masa nominal 5 kg/m², con armadura de fieltro de poliéster reforzado y estabilizado de 150 g/m², con autoprotección mineral de color gris. (material) | 0.546 | 9681.85 | 5286.29 |
| mt04lvc010b | Ud | Ladrillo cerámico hueco doble, para revestir, 24x11,5x7 cm, densidad 780 kg/m³. (material) | 18.000 | 172.31 | 3101.58 |
| mt08aaa010a | m³ | Agua. (material) | 0.006 | 919.27 | 5.52 |
| mt01arg005a | t | Arena de cantera, para mortero preparado en obra. (material) | 0.031 | 11852.90 | 367.44 |
| mt08cem000e | kg | Cemento gris en sacos. (material) | 4.750 | 100.14 | 475.67 |
| mt21mat010apa | Ud | Claraboya de cúpula fija parabólica monovalva, de polimetilmetacrilato (PMMA), de base cuadrada, luz de hueco 40x40 cm. (material) | 1.000 | 32944.38 | 32944.38 |
| mt21cms010 | Ud | Material auxiliar para instalación, montaje y fijación de claraboya prefabricada. (material) | 1.689 | 1551.54 | 2620.55 |
| mq06hor010 | h | Concretera eléctrica con una capacidad de amasado de 160 l. (maquinaria) | 0.015 | 2206.20 | 33.09 |
| op00amo010 |  | Amoladora o radial. | 1.000 | 0.00 | 0.00 |
| mo029 | h | Maestro 1ª aplicador de membranas impermeabilizantes. (mano de obra) | 0.405 | 8327.21 | 3372.52 |
| mo067 | h | Ayudante aplicador de membranas impermeabilizantes. (mano de obra) | 0.405 | 6224.80 | 2521.04 |
| mo011 | h | Maestro 1ª montador. (mano de obra) | 0.426 | 8556.75 | 3645.18 |
| mo080 | h | Ayudante montador. (mano de obra) | 1.264 | 6224.80 | 7868.15 |
| mo113 | h | Jornal construcción. (mano de obra) | 0.192 | 5997.35 | 1151.49 |
| % | % | Herramientas | 2 % | 64908.19 | 1298.16 |
|  |  | Costes directos |  |  | 66206.35 |
