# Lucarna de placas translúcidas, en azotea

- Propiedad del archivo: CYPE INGENIEROS, S.A.
- Formato: FIEBDC-3/2002
- Ámbito geográfico: Chile
- Divisa: CHL
- Costes indirectos: 3.00 %
- Gastos generales: 13.00 %
- Beneficio industrial: 6.00 %
- IVA: 19.00 %

## Q Cubiertas

### QL Lucarnas

#### QLL De placas translúcidas sintéticas

**QLL010** m² Lucarna de placas translúcidas, en azotea.
Lucarna a dos aguas en azotea, con losa alveolar translúcida plana de policarbonato celular, de 8 mm de espesor, color blanco opal translúcido, conductividad térmica 3,26 W/(mK), Euroclase B-s1, d0 de reacción al fuego, con una transmisión de luminosidad del 54%, proporcionando un aislamiento acústico de 17 dB. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpc010d | m² | Losa alveolar translúcida plana de policarbonato celular, de 8 mm de espesor, color blanco opal translúcido, conductividad térmica 3,26 W/(mK), Euroclase B-s1, d0 de reacción al fuego, con una transmisión de luminosidad del 54%, proporcionando un aislamiento acústico de 17 dB y con tratamiento a los rayos UV en las dos caras. (material) | 1.050 | 12742.28 | 13379.39 |
| mt21lpc030 | Ud | Kit de accesorios de fijación, para planchas de policarbonato celular, en lucarnas, formado por tornillos autorroscantes de acero inoxidable, arandela de aluminio y EPDM piezas de protección de polipropileno para colocar a presión, cinta autoadhesiva y perfiles de cierre lateral. (material) | 0.200 | 21376.79 | 4275.36 |
| mt22www050a | Ud | Cartucho de 300 ml de silicona neutra oxímica, de elasticidad permanente y curado rápido, color blanco, rango de temperatura de trabajo de -60 a 150°C, con resistencia a los rayos UV, dureza Shore A aproximada de 22, según ISO 868 y elongación a rotura >= 800%, según ISO 8339. (material) | 0.200 | 3064.15 | 612.83 |
| mo011 | h | Maestro 1ª montador. (mano de obra) | 0.316 | 8556.75 | 2703.93 |
| mo080 | h | Ayudante montador. (mano de obra) | 0.316 | 6224.80 | 1967.04 |
| % | % | Herramientas | 2 % | 22938.55 | 458.77 |
|  |  | Costes directos |  |  | 23397.32 |
