# Piezas especiales para cubierta inclinada de tejas asfálticas

- Propiedad del archivo: CYPE INGENIEROS, S.A.
- Formato: FIEBDC-3/2002
- Ámbito geográfico: Chile
- Divisa: CHL
- Costes indirectos: 3.00 %
- Gastos generales: 13.00 %
- Beneficio industrial: 6.00 %
- IVA: 19.00 %

## Q Cubiertas

### QU Componentes de cubiertas inclinadas y curvas

#### QUA De tejas asfálticas

**QUA012** Ud Piezas especiales para cubierta inclinada de tejas asfálticas.
Aireador, de 86x47 cm, para cubierta inclinada, con una pendiente mayor del 10%. Incluso accesorios de fijación de las piezas a las placas.
Incluye: Replanteo y colocación de las piezas especiales sobre las planchas de cubierta. Fijación de las piezas a las placas.
Criterio de medición de proyecto: Número de unidades previstas, según documentación gráfica de Proyecto.
Criterio de medición de obra: Se medirá el número de unidades realmente ejecutadas según especificaciones de Proyecto.

| Código | Ud | Descripción | Rendimiento | Precio | Importe |
|---|---|---|---|---|---|
| mt13lpo070a | Ud | Aireador, de 86x47 cm, para cubierta de planchas asfálticas. (material) | 1.000 | 55885.47 | 55885.47 |
| mt13lpo052c | Ud | Tornillo autorroscante, para la fijación sobre soporte metálico. (material) | 12.000 | 70.50 | 846.00 |
| mo051 | h | Maestro 1ª montador de cerramientos industriales. (mano de obra) | 0.435 | 8556.75 | 3722.19 |
| mo098 | h | Ayudante montador de cerramientos industriales. (mano de obra) | 0.218 | 6224.80 | 1357.01 |
| % | % | Herramientas | 2 % | 61810.67 | 1236.21 |
|  |  | Costes directos |  |  | 63046.88 |
