# Piezas especiales para cubierta inclinada de lámina perfilada de zinc

- Propiedad del archivo: CYPE INGENIEROS, S.A.
- Formato: FIEBDC-3/2002
- Ámbito geográfico: Chile
- Divisa: CHL
- Costes indirectos: 3.00 %
- Gastos generales: 13.00 %
- Beneficio industrial: 6.00 %
- IVA: 19.00 %

## Q Cubiertas

### QU Componentes de cubiertas inclinadas y curvas

#### QUZ De bandejas de zinc

**QUZ012** Ud Piezas especiales para cubierta inclinada de lámina perfilada de zinc.
Sombrerete de zinc, de 120 mm de diámetro y 260 mm de altura, acabado natural, para cubierta inclinada, con una pendiente mayor del 10%. Colocación en obra: con fijaciones mecánicas.
Incluye: Replanteo y colocación de las piezas especiales. Fijación mecánica.
Criterio de medición de proyecto: Número de unidades previstas, según documentación gráfica de Proyecto.
Criterio de medición de obra: Se medirá el número de unidades realmente ejecutadas según especificaciones de Proyecto.

| Código | Ud | Descripción | Rendimiento | Precio | Importe |
|---|---|---|---|---|---|
| mt42sva950rc | Ud | Sombrerete de zinc, de 120 mm de diámetro y 260 mm de altura, acabado natural y con una superficie de las aberturas de ventilación de 110 cm²; con accesorios de fijación de las piezas a la cobertura. (material) | 1.000 | 45430.58 | 45430.58 |
| mo051 | h | Maestro 1ª montador de cerramientos industriales. (mano de obra) | 0.249 | 8556.75 | 2130.63 |
| mo098 | h | Ayudante montador de cerramientos industriales. (mano de obra) | 0.124 | 6224.80 | 771.88 |
| % | % | Herramientas | 2 % | 48333.09 | 966.66 |
|  |  | Costes directos |  |  | 49299.75 |
