# Revestimiento continuo de paramentos con micromortero de cal y cemento

- Propiedad del archivo: CYPE INGENIEROS, S.A.
- Formato: FIEBDC-3/2002
- Ámbito geográfico: Chile
- Divisa: CHL
- Costes indirectos: 3.00 %
- Gastos generales: 13.00 %
- Beneficio industrial: 6.00 %
- IVA: 19.00 %

## R Revestimientos

### RB Morteros industriales para revoque y enlucido

#### RBO Micromorteros de cal y cemento

**RBO010** m² Revestimiento continuo de paramentos con micromortero de cal y cemento.
Revestimiento continuo de paramentos con micromortero, de 3 mm de espesor, realizado sobre superficie absorbente. IMPRIMACIÓN: a base de copolímeros acrílicos en emulsión acuosa, sin diluir. CAPA BASE: micromortero de cal y cemento, con un tamaño máximo del árido de 0,1 mm, color a elegir, con resina acrílica y pigmento, en dos capas, (0,25 kg/m² cada capa). CAPA DECORATIVA: micromortero de cal y cemento, con un tamaño máximo del árido de 0,4 mm, color a elegir, con resina acrílica y pigmento, (1 kg/m²). CAPA DE SELLADO: imprimación a base de copolímeros acrílicos en emulsión acuosa y barniz al agua de poliuretano bicomponente.
Criterio de valoración económica: El precio no incluye la superficie soporte.
Incluye: Limpieza de la superficie soporte. Replanteo de las juntas de proyecto y paños de trabajo. Aplicación de la capa de imprimación. Ejecución de la mezcla. Aplicación de la capa base. Lijado de pequeñas adherencias e imperfecciones. Aplicación de la capa decorativa. Aplicación de la capa de sellado. Limpieza final de la superficie acabada.
Criterio de medición de proyecto: Superficie medida según documentación gráfica de Proyecto, sin deducir huecos menores de 4 m² y deduciendo, en los huecos de superficie mayor de 4 m², el exceso sobre 4 m².
Criterio de medición de obra: Se medirá la superficie realmente ejecutada según especificaciones de Proyecto, deduciendo, en los huecos de superficie mayor de 4 m², el exceso sobre 4 m².

| Código | Ud | Descripción | Rendimiento | Precio | Importe |
|---|---|---|---|---|---|
| mt28mcc006a | l | Imprimación a base de copolímeros acrílicos en emulsión acuosa, sin diluir, para regularizar la porosidad y mejorar la adherencia de los soportes absorbentes, para aplicar con rodillo. (material) | 0.100 | 5412.89 | 541.29 |
| mt28mcc010a | kg | Micromortero bicomponente, compuesto de cemento, cal, áridos seleccionados y aditivos, con un tamaño máximo del árido de 0,1 mm, color a elegir, como capa base, para aplicar con llana metálica. (material) | 0.500 | 3125.30 | 1562.65 |
| mt28mcc009a | l | Resina acrílica en base acuosa. (material) | 0.591 | 4407.64 | 2604.92 |
| mt28mcc008 | Ud | Pigmento, para la coloración en masa de microcemento. (material) | 0.200 | 20620.55 | 4124.11 |
| mt28mcc010p | kg | Micromortero bicomponente, compuesto de cemento, cal, áridos seleccionados y aditivos, con un tamaño máximo del árido de 0,4 mm, color a elegir, como capa base, para aplicar con llana metálica. (material) | 1.000 | 3125.30 | 3125.30 |
| mt28mcc020a | l | Imprimación a base de copolímeros acrílicos en emulsión acuosa, como puente de unión entre el micromortero y el barniz, para aplicar con brocha, rodillo o pistola. (material) | 0.120 | 15723.16 | 1886.78 |
| mt28mcc021a | l | Barniz al agua de poliuretano bicomponente, para aplicar con brocha, rodillo o pistola. (material) | 0.150 | 24486.90 | 3673.04 |
| op00tal020 |  | Taladro con batidora. | 1.000 | 0.00 | 0.00 |
| mo020 | h | Maestro 1ª construcción. (mano de obra) | 0.934 | 8327.21 | 7777.61 |
| mo113 | h | Jornal construcción. (mano de obra) | 1.668 | 5997.35 | 10003.58 |
| % | % | Herramientas | 2 % | 35299.28 | 705.99 |
|  |  | Costes directos |  |  | 36005.27 |
