# Remate de peldaño con revestimiento laminado o de madera, mediante perfil preformado

- Propiedad del archivo: CYPE INGENIEROS, S.A.
- Formato: FIEBDC-3/2002
- Ámbito geográfico: Chile
- Divisa: CHL
- Costes indirectos: 3.00 %
- Gastos generales: 13.00 %
- Beneficio industrial: 6.00 %
- IVA: 19.00 %

## R Revestimientos

### RE Peldaños

#### REA Remates

**REA010** m Remate de peldaño con revestimiento laminado o de madera, mediante perfil preformado.
Remate curvo de peldaño con revestimiento laminado o de madera, mediante perfil de aluminio anodizado, de 14 mm de altura, color oro, fijado mecánicamente.
Incluye: Limpieza y preparación de la superficie soporte. Replanteo. Corte, colocación y fijación del perfil.
Criterio de medición de proyecto: Longitud medida según documentación gráfica de Proyecto.
Criterio de medición de obra: Se medirá la longitud realmente ejecutada según especificaciones de Proyecto.

| Código | Ud | Descripción | Rendimiento | Precio | Importe |
|---|---|---|---|---|---|
| mt18rpe020j | m | Perfil de aluminio anodizado, de 14 mm de altura, color oro, para remate de peldaño con revestimiento laminado o de madera; incluso accesorios de fijación. (material) | 1.050 | 13528.14 | 14204.55 |
| op00cla010 |  | Clavadora neumática. | 1.000 | 0.00 | 0.00 |
| op00cep010 |  | Garlopa. | 1.000 | 0.00 | 0.00 |
| mo023 | h | Maestro 1ª colocador de piso. (mano de obra) | 0.066 | 8689.02 | 573.48 |
| % | % | Herramientas | 2 % | 14778.03 | 295.56 |
|  |  | Costes directos |  |  | 15073.59 |
