# Mamperlán de madera

- Propiedad del archivo: CYPE INGENIEROS, S.A.
- Formato: FIEBDC-3/2002
- Ámbito geográfico: Chile
- Divisa: CHL
- Costes indirectos: 3.00 %
- Gastos generales: 13.00 %
- Beneficio industrial: 6.00 %
- IVA: 19.00 %

## R Revestimientos

### RE Peldaños

#### REA Remates

**REA100** Ud Mamperlán de madera.
Remate de peldaño, mediante mamperlán en escuadra, con lado mayor de 1000 mm de longitud y lado menor de 350 mm de longitud, formado por perfil de aluminio con revestimiento de madera de haya, acabado barnizado, de 65 mm de anchura y 33 mm de altura, fijado con adhesivo.
Incluye: Limpieza y preparación de la superficie soporte. Replanteo. Corte, colocación y fijación del perfil. Resolución de encuentros.
Criterio de medición de proyecto: Longitud medida según documentación gráfica de Proyecto.
Criterio de medición de obra: Se medirá la longitud realmente ejecutada según especificaciones de Proyecto.

| Código | Ud | Descripción | Rendimiento | Precio | Importe |
|---|---|---|---|---|---|
| mt18rpe105c | Ud | Mamperlán en escuadra, con lado mayor de 1000 mm de longitud y lado menor de 350 mm de longitud, formado por perfil de aluminio con revestimiento de madera de haya, acabado barnizado, de 65 mm de anchura y 33 mm de altura. (material) | 1.000 | 21502.45 | 21502.45 |
| mo023 | h | Maestro 1ª colocador de piso. (mano de obra) | 0.066 | 8689.02 | 573.48 |
| % | % | Herramientas | 2 % | 22075.93 | 441.52 |
|  |  | Costes directos |  |  | 22517.45 |
