# Mamperlán de madera

- Propiedad del archivo: CYPE INGENIEROS, S.A.
- Formato: FIEBDC-3/2002
- Ámbito geográfico: Chile
- Divisa: CHL
- Costes indirectos: 3.00 %
- Gastos generales: 13.00 %
- Beneficio industrial: 6.00 %
- IVA: 19.00 %

## R Revestimientos

### RE Escaleras

#### REA Remates de peldaño

**REA100** Ud Mamperlán de madera.
Formación de remate de peldaño, mediante mamperlán de 1000 mm de longitud, formado por perfil de aluminio, con revestimiento de madera de roble, de 65 mm de anchura y 33 mm de altura. Incluso limpieza y preparación de la superficie soporte, replanteo y fijación del perfil con adhesivo y resolución de encuentros. Sin incluir el lijado de su superficie y la posterior limpieza, la imprimación ni el barnizado.
Incluye: Limpieza y preparación de la superficie soporte. Replanteo. Corte, colocación y fijación del perfil. Resolución de encuentros.
Criterio de medición de proyecto: Longitud medida según documentación gráfica de Proyecto.
Criterio de medición de obra: Se medirá la longitud realmente ejecutada según especificaciones de Proyecto.

| Código | Ud | Descripción | Rendimiento | Precio | Importe |
|---|---|---|---|---|---|
| mt18rpe100a | Ud | Mamperlán de 1000 mm de longitud, formado por perfil de aluminio, con revestimiento de madera de roble, de 65 mm de anchura y 33 mm de altura. (material) | 1.000 | 12067.54 | 12067.54 |
| mo023 | h | Maestro 1ª colocador de piso. (mano de obra) | 0.066 | 8327.21 | 549.60 |
| % | % | Herramientas | 2 % | 12617.14 | 252.34 |
|  |  | Costes directos |  |  | 12869.48 |
