# Esmalte sobre carpintería de acero

- Propiedad del archivo: CYPE INGENIEROS, S.A.
- Formato: FIEBDC-3/2002
- Ámbito geográfico: Chile
- Divisa: CHL
- Costes indirectos: 3.00 %
- Gastos generales: 13.00 %
- Beneficio industrial: 6.00 %
- IVA: 19.00 %

## R Revestimientos

### RN Pinturas sobre soporte metálico

#### RNE Esmaltes

**RNE030** m² Esmalte sobre carpintería de acero.
Aplicación manual de dos manos de esmalte sintético de secado rápido, a base de resinas alquídicas, color blanco, acabado brillante, (rendimiento: 0,077 l/m² cada mano); previa aplicación de una mano de imprimación sintética antioxidante de secado rápido, a base de resinas alquídicas, color gris, acabado mate (rendimiento: 0,125 l/m²), sobre puerta interior, ciega, de acero.
Incluye: Preparación y limpieza de la superficie soporte. Aplicación de una mano de imprimación. Aplicación de dos manos de acabado.
Criterio de medición de proyecto: Superficie medida según documentación gráfica de Proyecto, sin descontar huecos, por ambas caras, incluyendo las pilastras.
Criterio de medición de obra: Se medirá la superficie realmente ejecutada según especificaciones de Proyecto, por ambas caras, incluyendo las pilastras.

| Código | Ud | Descripción | Rendimiento | Precio | Importe |
|---|---|---|---|---|---|
| mt27pfi200a | l | Imprimación sintética antioxidante de secado rápido, color gris, acabado mate, a base de resinas alquídicas, pigmentos orgánicos, pigmentos inorgánicos, pigmentos antioxidantes y disolvente formulado a base de una mezcla de hidrocarburos, para aplicar con brocha, rodillo o pistola sobre superficies metálicas. (material) | 0.125 | 2154.10 | 269.26 |
| mt27ess200a | l | Esmalte sintético de secado rápido, para interior, color blanco, acabado brillante, a base de resinas alquídicas, pigmentos orgánicos, pigmentos inorgánicos, pigmentos antioxidantes y disolvente formulado a base de una mezcla de hidrocarburos, para aplicar con brocha, rodillo o pistola sobre superficies metálicas. (material) | 0.154 | 9195.75 | 1416.15 |
| op00dec010 |  | Decapador. | 1.000 | 0.00 | 0.00 |
| mo038 | h | Maestro 1ª pintor. (mano de obra) | 0.781 | 8327.21 | 6503.55 |
| mo076 | h | Ayudante pintor. (mano de obra) | 0.156 | 6224.80 | 971.07 |
| % | % | Herramientas | 2 % | 9160.03 | 183.20 |
|  |  | Costes directos |  |  | 9343.23 |
