# Marcado de plazas de garaje

- Propiedad del archivo: CYPE INGENIEROS, S.A.
- Formato: FIEBDC-3/2002
- Ámbito geográfico: Chile
- Divisa: CHL
- Costes indirectos: 3.00 %
- Gastos generales: 13.00 %
- Beneficio industrial: 6.00 %
- IVA: 19.00 %

## R Revestimientos

### RO Pinturas para uso específico

#### ROO Garajes

**ROO030** m Marcado de plazas de garaje.
Aplicación manual de dos manos de pintura plástica, color blanco, acabado satinado, textura lisa, diluidas con un 10 a 15% de agua; para marcado de plazas de garaje, con líneas de 5 cm de anchura, continuas o discontinuas.
Incluye: Preparación de la superficie. Ejecución del marcado.
Criterio de medición de proyecto: Longitud medida según documentación gráfica de Proyecto.
Criterio de medición de obra: Se medirá la longitud realmente ejecutada según especificaciones de Proyecto.

| Código | Ud | Descripción | Rendimiento | Precio | Importe |
|---|---|---|---|---|---|
| mt27mvp010e | l | Pintura plástica para exterior, a base de resinas acrílicas, color blanco, acabado satinado, textura lisa (material) | 0.029 | 10962.00 | 317.90 |
| mt27wav020a | m | Cinta adhesiva de pintor, de 25 mm de anchura. (material) | 2.000 | 69.25 | 138.50 |
| op00tal020 |  | Taladro con batidora. | 1.000 | 0.00 | 0.00 |
| mo038 | h | Maestro 1ª pintor. (mano de obra) | 0.064 | 8327.21 | 532.94 |
| mo076 | h | Ayudante pintor. (mano de obra) | 0.064 | 6224.80 | 398.39 |
| % | % | Herramientas | 2 % | 1387.73 | 27.75 |
|  |  | Costes directos |  |  | 1415.48 |
