# Sobrelosa de terrazo

- Propiedad del archivo: CYPE INGENIEROS, S.A.
- Formato: FIEBDC-3/2002
- Ámbito geográfico: Chile
- Divisa: CHL
- Costes indirectos: 3.00 %
- Gastos generales: 13.00 %
- Beneficio industrial: 6.00 %
- IVA: 19.00 %

## R Revestimientos

### RS Pisos

#### RSB Sobrelosas y grandes recrecidos

**RSB006** m² Sobrelosa de terrazo.
Sobrelosa interior, de piezas de terrazo recibidas con mortero de cemento 1:6 extendido sobre lecho de gravilla de 2 cm de espesor, colocadas a pique de maceta. Incluso lechada de cemento para el relleno de juntas.
Incluye: Replanteo de la superficie. Extendido de la capa de gravilla. Humectación de las piezas de terrazo. Extendido del mortero de pega. Colocación de las piezas a pique de maceta. Relleno de juntas con lechada de cemento. Limpieza de la superficie de las baldosas.
Criterio de medición de proyecto: Superficie medida según documentación gráfica de Proyecto.
Criterio de medición de obra: Se medirá la superficie realmente ejecutada según especificaciones de Proyecto, sin deducir la superficie ocupada por los pilares situados dentro de su perímetro.

| Código | Ud | Descripción | Rendimiento | Precio | Importe |
|---|---|---|---|---|---|
| mt01arp032a | m³ | Gravilla caliza de machaqueo de 2 a 8 mm de diámetro. (material) | 0.020 | 16063.36 | 321.27 |
| mt09mor011b | m³ | Mortero de cemento CEM II/B-P 32,5 N tipo M-5, confeccionado en obra con arena de miga (arena arcosita compuesta de feldespatos, cuarzo y una pequeña cantidad de arcilla), con 250 kg/m³ de cemento y una proporción en volumen 1/6. (material) | 0.032 | 69758.19 | 2232.26 |
| mt18btl011b | m² | Piezas de terrazo para base de pisos. (material) | 1.050 | 5216.51 | 5477.34 |
| mt08cem040a | kg | Cemento blanco BL-22,5 X, para pavimentación, en sacos. (material) | 1.000 | 86.26 | 86.26 |
| mo023 | h | Maestro 1ª colocador de piso. (mano de obra) | 0.337 | 8324.16 | 2805.24 |
| mo061 | h | Ayudante solador. (mano de obra) | 0.223 | 6222.52 | 1387.62 |
| % | % | Herramientas | 2 % | 12309.99 | 246.20 |
|  |  | Costes directos |  |  | 12556.19 |
