# Sobrelosa de mortero autonivelante de sulfato cálcico, de elevada conductividad térmica, preparado en central

- Propiedad del archivo: CYPE INGENIEROS, S.A.
- Formato: FIEBDC-3/2002
- Ámbito geográfico: Chile
- Divisa: CHL
- Costes indirectos: 3.00 %
- Gastos generales: 13.00 %
- Beneficio industrial: 6.00 %
- IVA: 19.00 %

## R Revestimientos

### RS Pisos

#### RSB Sobrelosas y grandes recrecidos

**RSB032** m² Sobrelosa de mortero autonivelante de sulfato cálcico, de elevada conductividad térmica, preparado en central.
Sobrelosa interior, de 20 mm de espesor, de mortero autonivelante, con resistencia a compresión de 25 N/mm², resistencia a flexión de 5 N/mm², vaciado con mezcladora-bombeadora sobre suelo radiante, como integrante de un sistema de calefacción, preparada para recibir piso plástico, cerámico, pétreo, de madera o de resinas poliméricas; y posterior aplicación de agente filmógeno, (0,15 l/m²). Incluso banda de panel rígido de poliestireno expandido para la preparación de las juntas perimetrales de dilatación.
Criterio de valoración económica: El precio no incluye el suelo radiante.
Incluye: Replanteo y marcado de niveles de acabado. Preparación de las juntas perimetrales de dilatación. Vaciado y extendido de la mezcla. Aplicación del agente filmógeno.
Criterio de medición de proyecto: Superficie medida según documentación gráfica de Proyecto.
Criterio de medición de obra: Se medirá la superficie realmente ejecutada según especificaciones de Proyecto, sin deducir la superficie ocupada por los pilares situados dentro de su perímetro.

| Código | Ud | Descripción | Rendimiento | Precio | Importe |
|---|---|---|---|---|---|
| mt16pea020a | m² | Panel rígido de poliestireno expandido, mecanizado lateral recto, de 10 mm de espesor, resistencia térmica 0,25 m²K/W, conductividad térmica 0,036 W/(mK), para junta de proyecto. (material) | 0.100 | 1224.30 | 122.43 |
| mt09mal025a | m³ | Mortero autonivelante, con resistencia a compresión de 25 N/mm², resistencia a flexión de 5 N/mm², a base de sulfato cálcico, para espesores de 2,0 a 3,5 cm, usado en nivelación de pisos. (material) | 0.020 | 213433.46 | 4268.67 |
| mt08cur020a | l | Agente filmógeno, para el curado de hormigones y morteros. (material) | 0.150 | 962.22 | 144.33 |
| mq06pym020 | h | Mezcladora-bombeadora para morteros autonivelantes. (maquinaria) | 0.058 | 7157.95 | 415.16 |
| mo031 | h | Maestro 1ª aplicador de mortero autonivelante. (mano de obra) | 0.040 | 8324.16 | 332.97 |
| mo069 | h | Ayudante aplicador de mortero autonivelante. (mano de obra) | 0.031 | 6222.52 | 192.90 |
| % | % | Herramientas | 2 % | 5476.46 | 109.53 |
|  |  | Costes directos |  |  | 5585.99 |
