# Guardapolvos de aluminio

- Propiedad del archivo: CYPE INGENIEROS, S.A.
- Formato: FIEBDC-3/2002
- Ámbito geográfico: Chile
- Divisa: CHL
- Costes indirectos: 3.00 %
- Gastos generales: 13.00 %
- Beneficio industrial: 6.00 %
- IVA: 19.00 %

## R Revestimientos

### RS Pisos

#### RSD Complementos para pisos

**RSD015** m Guardapolvos de aluminio.
Guardapolvos de aluminio anodizado, de 100 mm de altura, color oro. COLOCACIÓN: con adhesivo.
Incluye: Limpieza y preparación de la superficie soporte. Replanteo. Corte del guardapolvos. Colocación y fijación del guardapolvos. Resolución de esquinas y encuentros. Limpieza final.
Criterio de medición de proyecto: Longitud medida según documentación gráfica de Proyecto, sin incluir huecos de puertas. No se ha incrementado la cubicación por roturas y recortes, ya que en la descomposición se ha considerado un 5% más de piezas.
Criterio de medición de obra: Se medirá la longitud realmente ejecutada según especificaciones de Proyecto.

| Código | Ud | Descripción | Rendimiento | Precio | Importe |
|---|---|---|---|---|---|
| mt47adc110a | kg | Adhesivo especial de poliuretano bicomponente. (material) | 0.100 | 3190.16 | 319.02 |
| mt18rpp010f | m | Guardapolvos de aluminio anodizado, de 100 mm de altura, color oro, incluso piezas para uniones, resolución de ángulos y terminaciones. (material) | 1.050 | 14032.82 | 14734.46 |
| mo023 | h | Maestro 1ª colocador de piso. (mano de obra) | 0.162 | 8327.21 | 1349.01 |
| % | % | Herramientas | 2 % | 16402.49 | 328.05 |
|  |  | Costes directos |  |  | 16730.54 |
